# Batente para porta interior. Colocação no pavimento

- Propriedade do ficheiro: CYPE Ingenieros S.A.
- Formato: FIEBDC-3/2016
- Programa: Gerador de preços para construção civil. CYPE Ingenieros, S.A.
- Data: 18/04/2024
- Âmbito geográfico: Cabo Verde
- Moeda: CVE
- Custos indirectos: 3 %
- IVA: 15 %

## S Equipamentos fixos e sinalização

### SD Protecções

#### SDO Protectores para portas

**SDO010** Ud Batente para porta interior. Colocação no pavimento.
Batente para porta interior, tipo cilíndrico, para colocação no pavimento, imitação aço, fixado através de parafusos.
Inclui: Marcação dos pontos de fixação. Montagem e fixação.
Critério de medição de projecto: Número de unidades previstas, segundo documentação gráfica de Projecto.
Critério de medição de obra: Medir-se-á o número de unidades realmente colocadas segundo especificações de Projecto.

| Código | Un | Descrição | Rendimento | Preço | Importância |
|---|---|---|---|---|---|
| mt53pdi050eg | Ud | Batente para porta interior, tipo cilíndrico, para colocação no pavimento, imitação aço. (material) | 1 | 310.34 | 310.340 |
| mt12ppl016 | Ud | Parafuso auto-roscante protegido contra a oxidação. (material) | 1 | 6.71 | 6.710 |
| mo080 | h | Ajudante de montador. (mão de obra) | 0.057 | 398.94 | 22.740 |
| % | % | Custos directos complementares | 2 % | 339.790 | 6.796 |
|  |  | Custos directos |  |  | 346.586 |

Resíduos:
- colocação: mt53pdi050eg Batente para porta interior, tipo cilíndrico, para colocação no pavimento, imitação aço; factor de resíduo 0.014
- colocação: mt12ppl016 Parafuso auto-roscante protegido contra a oxidação; factor de resíduo 0.00538462

## Recursos

**mt53pdi050eg** Ud Batente para porta interior, tipo cilíndrico, para colocação no pavimento, imitação aço
Dados técnicos: Custo energético 10.467 MJ; Emissão de CO2 0.348 kg; Código LER 17 02 01; Massa do elemento 0.02 kg; Volume 0.000018 m3
Resíduos:
- embalagem: re170203 Plástico. (componente de resíduo); rendimento 0.08 kg; Código LER 17 02 03; Massa do elemento 1 kg; Volume 0.001667 m3

**mt12ppl016** Ud Parafuso auto-roscante protegido contra a oxidação
Dados técnicos: Custo energético 0.062 MJ; Emissão de CO2 0.010 kg; Código LER 17 04 05; Massa do elemento 0.0013 kg
Resíduos:
- embalagem: re150101 Embalagens de papel e cartão. (componente de resíduo); rendimento 0.001 kg; Código LER 15 01 01; Massa do elemento 1 kg; Volume 0.001333 m3
