# Revestimento mural interior com painel antichoque alveolar de PVC

- Propriedade do ficheiro: CYPE Ingenieros S.A.
- Formato: FIEBDC-3/2016
- Programa: Gerador de preços para construção civil. CYPE Ingenieros, S.A.
- Data: 18/04/2024
- Âmbito geográfico: Cabo Verde
- Moeda: CVE
- Custos indirectos: 3 %
- IVA: 15 %

## S Equipamentos fixos e sinalização

### SD Protecções

#### SDR Lâminas e painéis protectores para revestimentos murais

**SDR020** m² Revestimento mural interior com painel antichoque alveolar de PVC.
Revestimento mural interior com painel antichoque alveolar de PVC, de 200x3000 mm e 8 mm de espessura, cor branca. Colocação em obra: com grampos de aço inoxidável, sobre ripas de MDF, em posição horizontal, separadas 40 cm entre si e fixadas ao paramento vertical através de buchas e parafusos.
Inclui: Preparação e limpeza do paramento vertical. Implantação e corte das ripas. Fixação das ripas. Marcação e corte dos painéis. Colocação dos painéis e dos perfis de terminação.
Critério de medição de projecto: Superfície medida segundo documentação gráfica de Projecto, descontando as aberturas de superfície maior de 2 m².
Critério de medição de obra: Medir-se-á a superfície realmente executada segundo especificações de Projecto, descontando as aberturas de superfície maior de 2 m².

| Código | Un | Descrição | Rendimento | Preço | Importância |
|---|---|---|---|---|---|
| mt12pvc020e | m² | Painel antichoque alveolar de PVC, de 200x3000 mm e 8 mm de espessura, cor branca, Euroclasse B-s3, d0 de reacção ao fogo, segundo NP EN 13501-1, com o preço incrementado em 20% relativamente a perfis de terminação. (material) | 1.05 | 6905.47 | 7250.744 |
| mt12pvc030c | m | Ripa de MDF, de 60x10x3000 mm, para parede. (material) | 2.5 | 323.78 | 809.450 |
| mt26aaa240da | Ud | Bucha de nylon com parafuso de cabeça escareada, de aço inoxidável AISI 304, de 6 mm de diâmetro e 35 mm de comprimento. (material) | 6 | 38.58 | 231.480 |
| mt16aaa070 | Ud | Agrafo de aço inoxidável, de 14 mm. (material) | 12.5 | 64.69 | 808.625 |
| mo017 | h | Oficial de 1ª carpinteiro. (mão de obra) | 0.286 | 631.24 | 180.535 |
| mo058 | h | Ajudante de carpinteiro. (mão de obra) | 0.286 | 401.41 | 114.803 |
| % | % | Custos directos complementares | 2 % | 9395.637 | 187.913 |
|  |  | Custos directos |  |  | 9583.550 |

Resíduos:
- colocação: mt12pvc030c Ripa de MDF, de 60x10x3000 mm, para parede; factor de resíduo 0.0125
- colocação: mt26aaa240da Bucha de nylon com parafuso de cabeça escareada, de aço inoxidável AISI 304, de 6 mm de diâmetro e 35 mm de comprimento; factor de resíduo 0.0045

## Recursos

**mt12pvc030c** m Ripa de MDF, de 60x10x3000 mm, para parede
Dados técnicos: Custo energético 19.605 MJ; Emissão de CO2 0.536 kg; Código LER 17 02 01; Massa do elemento 0.36 kg; Volume 0.000327 m3
Resíduos:
- embalagem: re170203 Plástico. (componente de resíduo); rendimento 0.08 kg; Código LER 17 02 03; Massa do elemento 1 kg; Volume 0.001667 m3

**mt26aaa240da** Ud Bucha de nylon com parafuso de cabeça escareada, de aço inoxidável AISI 304, de 6 mm de diâmetro e 35 mm de comprimento
Dados técnicos: Custo energético 0.227 MJ; Emissão de CO2 0.028 kg; Código LER 17 04 05; Massa do elemento 0.004 kg; Volume 0.000002 m3
Resíduos:
- embalagem: re150101 Embalagens de papel e cartão. (componente de resíduo); rendimento 0.001 kg; Código LER 15 01 01; Massa do elemento 1 kg; Volume 0.001333 m3
