# Revestimento mural exterior com painel de espuma de poliuretano de alta densidade

- Propriedade do ficheiro: CYPE Ingenieros S.A.
- Formato: FIEBDC-3/2016
- Programa: Gerador de preços para construção civil. CYPE Ingenieros, S.A.
- Data: 18/04/2024
- Âmbito geográfico: Cabo Verde
- Moeda: CVE
- Custos indirectos: 3 %
- IVA: 15 %

## S Equipamentos fixos e sinalização

### SD Protecções

#### SDR Lâminas e painéis protectores para revestimentos murais

**SDR050** m² Revestimento mural exterior com painel de espuma de poliuretano de alta densidade.
Revestimento mural exterior com painel de espuma de poliuretano de alta densidade reforçado com painel de madeira, para exterior, de 1200 mm de altura, 1000 mm de comprimento e 50 mm de espessura, com recobrimento de PVC, cor a escolher. Colocação em obra: com buchas e parafusos.
Inclui: Preparação e limpeza do paramento vertical. Marcação. Colocação e fixação do revestimento.
Critério de medição de projecto: Superfície medida segundo documentação gráfica de Projecto, descontando as aberturas de superfície maior de 2 m².
Critério de medição de obra: Medir-se-á a superfície realmente executada segundo especificações de Projecto, descontando as aberturas de superfície maior de 2 m².

| Código | Un | Descrição | Rendimento | Preço | Importância |
|---|---|---|---|---|---|
| mt53pdi080a | Ud | Painel de espuma de poliuretano de alta densidade reforçado com painel de madeira, para exterior, de 1200 mm de altura, 1000 mm de comprimento e 50 mm de espessura, com recobrimento de PVC, cor a escolher, repelente da água e abas com furos para aparafusar à superfície suporte, Euroclasse B-s1, d0 de reacção ao fogo, segundo NP EN 13501-1. (material) | 0.833 | 13298.71 | 11077.825 |
| mt26aaa240da | Ud | Bucha de nylon com parafuso de cabeça escareada, de aço inoxidável AISI 304, de 6 mm de diâmetro e 35 mm de comprimento. (material) | 15 | 38.58 | 578.700 |
| mo011 | h | Oficial de 1ª montador. (mão de obra) | 0.229 | 639.39 | 146.420 |
| mo080 | h | Ajudante de montador. (mão de obra) | 0.229 | 398.94 | 91.357 |
| % | % | Custos directos complementares | 2 % | 11894.302 | 237.886 |
|  |  | Custos directos |  |  | 12132.188 |

Resíduos:
- colocação: mt53pdi080a; factor de resíduo 0.05844
- colocação: mt26aaa240da Bucha de nylon com parafuso de cabeça escareada, de aço inoxidável AISI 304, de 6 mm de diâmetro e 35 mm de comprimento; factor de resíduo 0.0045

## Recursos

**mt53pdi080a** Ud Painel de espuma de poliuretano de alta densidade reforçado com painel de madeira
Dados técnicos: Custo energético 988.968 MJ; Emissão de CO2 31.633 kg; Código LER 17 06 04; Massa do elemento 16.6 kg; Volume 0.027667 m3
Resíduos:
- embalagem: re170203 Plástico. (componente de resíduo); rendimento 0.03 kg; Código LER 17 02 03; Massa do elemento 1 kg; Volume 0.001667 m3

**mt26aaa240da** Ud Bucha de nylon com parafuso de cabeça escareada, de aço inoxidável AISI 304, de 6 mm de diâmetro e 35 mm de comprimento
Dados técnicos: Custo energético 0.227 MJ; Emissão de CO2 0.028 kg; Código LER 17 04 05; Massa do elemento 0.004 kg; Volume 0.000002 m3
Resíduos:
- embalagem: re150101 Embalagens de papel e cartão. (componente de resíduo); rendimento 0.001 kg; Código LER 15 01 01; Massa do elemento 1 kg; Volume 0.001333 m3
