# Escada escamoteável

- Propriedade do ficheiro: CYPE Ingenieros S.A.
- Formato: FIEBDC-3/2016
- Programa: Gerador de preços para construção civil. CYPE Ingenieros, S.A.
- Data: 29/10/2024
- Âmbito geográfico: Cabo Verde
- Moeda: CVE
- Custos indirectos: 3 %
- IVA: 15 %

## S Equipamentos fixos e sinalização

### SE Escadas pré-fabricadas

#### SEE Escamoteáveis

**SEE010** Ud Escada escamoteável.
Escada escamoteável de madeira, acabamento envernizado, de 3 tramos, para vencer uma altura entre pisos de 233 a 280 cm e para uma abertura de 100x55 cm, de altura regulável, com degraus anti-deslizantes de 8 cm de largura, tacos de borracha, tampa interior, barra de abertura e caixa com isolamento térmico incorporado, assente com argamassa de cimento, confeccionada em obra, dosificação 1:6. Totalmente montada.
Inclui: Marcação e fixação da caixa. Colocação da escada e da tampa. Vedação das juntas com silicone neutro.
Critério de medição de projecto: Número de unidades previstas, segundo documentação gráfica de Projecto.
Critério de medição de obra: Medir-se-á o número de unidades realmente executadas segundo especificações de Projecto.

| Código | Un | Descrição | Rendimento | Preço | Importância |
|---|---|---|---|---|---|
| mt44efk020ea | Ud | Escada escamoteável de madeira, acabamento envernizado, de 3 tramos, para vencer uma altura entre pisos de 233 a 280 cm e para uma abertura de 100x55 cm, de altura regulável, com degraus anti-deslizantes de 8 cm de largura, tacos de borracha, tampa interior, barra de abertura e caixa com isolamento térmico incorporado para encastrar no suporte. (material) | 1 | 75757.35 | 75757.350 |
| mt08aaa010a | m³ | Água. (material) | 0.022 | 195.56 | 4.302 |
| mt01arg005a | t | Areia de pedreira, para argamassa preparada em obra. (material) | 0.176 | 2106.19 | 370.689 |
| mt08cem000m | kg | Cimento cinzento em sacos. (material) | 27 | 17.38 | 469.260 |
| mt15sja100 | Ud | Cartucho de pasta de silicone neutro. (material) | 1 | 511.41 | 511.410 |
| mq06hor010 | h | Betoneira eléctrica com uma capacidade de amassadura de 160 l. (equipamento) | 0.076 | 334.11 | 25.392 |
| mo011 | h | Oficial de 1ª montador. (mão de obra) | 5.728 | 644.41 | 3691.180 |
| mo080 | h | Ajudante de montador. (mão de obra) | 6.718 | 402.07 | 2701.106 |
| % | % | Custos directos complementares | 2 % | 83530.689 | 1670.614 |
|  |  | Custos directos |  |  | 85201.303 |

Resíduos:
- colocação: mt01arg005a Areia de pedreira, para argamassa preparada em obra; factor de resíduo 0.00501329
- colocação: mt08cem000m Cimento cinzento em sacos; factor de resíduo 0.0063
- colocação: mt15sja100 Cartucho de pasta de silicone neutro; factor de resíduo 0.06

## Recursos

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt15sja100** Ud Cartucho de pasta de silicone neutro
Dados técnicos: Custo energético 87.088 MJ; Emissão de CO2 3.667 kg; Código LER 17 09 04; Massa do elemento 0.45 kg; Volume 0.0003 m3
Resíduos:
- embalagem: re170203 Plástico; rendimento 0.1 kg
