# Bicha de chuveiro

- Propriedade do ficheiro: CYPE Ingenieros S.A.
- Formato: FIEBDC-3/2016
- Programa: Gerador de preços para construção civil. CYPE Ingenieros, S.A.
- Data: 29/10/2024
- Âmbito geográfico: Cabo Verde
- Moeda: CVE
- Custos indirectos: 3 %
- IVA: 15 %

## S Equipamentos fixos e sinalização

### SG Torneiras

#### SGD Para chuveiros

**SGD084** Ud Bicha de chuveiro.
Bicha de chuveiro lisa, de 1,75 m de comprimento, acabamento cromado, com elemento de ligação com rosca cilíndrica GAS fêmea de 1/2", em ambos os extremos, pressão máxima 5 bar, temperatura máxima 70°C. Inclusive juntas elásticas.
Inclui: Ligação e verificação do seu correcto funcionamento.
Critério de medição de projecto: Número de unidades previstas, segundo documentação gráfica de Projecto.
Critério de medição de obra: Medir-se-á o número de unidades realmente colocadas segundo especificações de Projecto.

| Código | Un | Descrição | Rendimento | Preço | Importância |
|---|---|---|---|---|---|
| mt31gro137a | Ud | Bicha de chuveiro lisa, de 1,75 m de comprimento, acabamento cromado, com elemento de ligação com rosca cilíndrica GAS fêmea de 1/2", em ambos os extremos, pressão máxima 5 bar, temperatura máxima 70°C, inclusive juntas elásticas. (material) | 1 | 5255.46 | 5255.460 |
| mo008 | h | Oficial de 1ª canalizador. (mão de obra) | 0.069 | 644.41 | 44.464 |
| % | % | Custos directos complementares | 2 % | 5299.924 | 105.998 |
|  |  | Custos directos |  |  | 5405.922 |
