# Dispensador de papel toalha

- Propriedade do ficheiro: CYPE Ingenieros S.A.
- Formato: FIEBDC-3/2016
- Programa: Gerador de preços para construção civil. CYPE Ingenieros, S.A.
- Data: 22/06/2025
- Âmbito geográfico: Cabo Verde
- Moeda: CVE
- Custos indirectos: 3 %
- IVA: 15 %

## S Equipamentos fixos e sinalização

### SM Casas de banho

#### SME Dispensadores de papel

**SME020** Ud Dispensador de papel toalha.
Toalheiro de papel contínuo, com carcaça de ABS de cor branca, de 251x300x195 mm, para um rolo de papel de 240 m e 155 mm de diâmetro.
Inclui: Marcação. Colocação e fixação.
Critério de medição de projecto: Número de unidades previstas, segundo documentação gráfica de Projecto.
Critério de medição de obra: Medir-se-á o número de unidades realmente colocadas segundo especificações de Projecto.

| Código | Un | Descrição | Rendimento | Preço | Importância |
|---|---|---|---|---|---|
| mt31abn050a | Ud | Toalheiro de papel contínuo, com carcaça de ABS de cor branca, de 251x300x195 mm, para um rolo de papel de 240 m e 155 mm de diâmetro. (material) | 1 | 9585.36 | 9585.360 |
| mo107 | h | Ajudante de canalizador. (mão de obra) | 0.172 | 418.91 | 72.053 |
| % | % | Custos directos complementares | 2 % | 9657.413 | 193.148 |
|  |  | Custos directos |  |  | 9850.561 |
