# Nicho pré-fabricado de betão

- Propriedade do ficheiro: CYPE Ingenieros S.A.
- Formato: FIEBDC-3/2016
- Programa: Gerador de preços para construção civil. CYPE Ingenieros, S.A.
- Data: 18/04/2024
- Âmbito geográfico: Cabo Verde
- Moeda: CVE
- Custos indirectos: 3 %
- IVA: 15 %

## U Infra-estruturas no logradouro

### UH Obra civil complementar

#### UHP Nichos pré-fabricados

**UHP010** Ud Nicho pré-fabricado de betão.
Nicho prefabricado de betão, para alojamento de boca de carga de gasóleo, de 760x250x1750 mm de dimensões exteriores, formado por cimento, inertes, fibras de aço e polipropileno, com base de 840x500x500 mm de dimensões exteriores. Totalmente montada.
Inclui: Preparação da superfície de apoio. Marcação. Levantamento e colocação do nicho através de grua. Colocação, aprumo e nivelamento. Enchimento de juntas e limpeza. Montagem e desmontagem de escoras complementares.
Critério de medição de projecto: Número de unidades previstas, segundo documentação gráfica de Projecto.
Critério de medição de obra: Medir-se-á o número de unidades realmente executadas segundo especificações de Projecto.

| Código | Un | Descrição | Rendimento | Preço | Importância |
|---|---|---|---|---|---|
| mt47hph010L | Ud | Nicho prefabricado de betão, para alojamento de boca de carga de gasóleo, de 760x250x1750 mm de dimensões exteriores, formado por cimento, inertes, fibras de aço e polipropileno, com base de 840x500x500 mm de dimensões exteriores. (material) | 1 | 47707.4 | 47707.400 |
| mq07gte010c | h | Autogrua de braço telescópico com uma capacidade de elevação de 30 t e 27 m de altura máxima de trabalho. (equipamento) | 0.5 | 7199.22 | 3599.610 |
| mo041 | h | Oficial de 1ª construção de obra civil. (mão de obra) | 0.344 | 622.24 | 214.051 |
| mo087 | h | Ajudante de construção de obra civil. (mão de obra) | 0.344 | 398.94 | 137.235 |
| % | % | Custos directos complementares | 2 % | 51658.296 | 1033.166 |
|  |  | Custos directos |  |  | 52691.462 |
