# União passa-muros

- Propriedade do ficheiro: CYPE Ingenieros S.A.
- Formato: FIEBDC-3/2016
- Programa: Gerador de preços para construção civil. CYPE Ingenieros, S.A.
- Data: 29/10/2024
- Âmbito geográfico: Cabo Verde
- Moeda: CVE
- Custos indirectos: 3 %
- IVA: 15 %

## U Infra-estruturas no logradouro

### UP Piscinas

#### UPM Complementos para tanque de piscina

**UPM050** Ud União passa-muros.
União passa-muros de resinas termoplásticas de ABS, de 40 mm de diâmetro e 300 mm de comprimento, cor branca.
Inclui: Colocação.
Critério de medição de projecto: Número de unidades previstas, segundo documentação gráfica de Projecto.
Critério de medição de obra: Medir-se-á o número de unidades realmente executadas segundo especificações de Projecto.

| Código | Un | Descrição | Rendimento | Preço | Importância |
|---|---|---|---|---|---|
| mt47ped090a | Ud | União passa-muros de resinas termoplásticas de ABS, de 40 mm de diâmetro e 300 mm de comprimento, cor branca. (material) | 1 | 2567.51 | 2567.510 |
| mo008 | h | Oficial de 1ª canalizador. (mão de obra) | 0.115 | 644.41 | 74.107 |
| mo107 | h | Ajudante de canalizador. (mão de obra) | 0.115 | 401.31 | 46.151 |
| % | % | Custos directos complementares | 2 % | 2687.768 | 53.755 |
|  |  | Custos directos |  |  | 2741.523 |

Resíduos:
- colocação: mt47ped090a União passa-muros de resinas termoplásticas de ABS, de 40 mm de diâmetro e 300 mm de comprimento, cor branca; factor de resíduo 0.026276

## Recursos

**mt47ped090a** Ud União passa-muros de resinas termoplásticas de ABS, de 40 mm de diâmetro e 300 mm de comprimento, cor branca
Dados técnicos: Custo energético 406.915 MJ; Emissão de CO2 20.232 kg; Código LER 17 02 03; Massa do elemento 4.2 kg; Volume 0.007 m3
Resíduos:
- embalagem: re150101 Embalagens de papel e cartão. (componente de resíduo); rendimento 0.036 kg; Código LER 15 01 01; Massa do elemento 1 kg; Volume 0.001333 m3
