# Vedação de terreno, de malha electrossoldada

- Propriedade do ficheiro: CYPE Ingenieros S.A.
- Formato: FIEBDC-3/2016
- Programa: Gerador de preços para construção civil. CYPE Ingenieros, S.A.
- Data: 10/11/2025
- Âmbito geográfico: Cabo Verde
- Moeda: CVE
- Custos indirectos: 3 %
- IVA: 15 %

## U Infra-estruturas no logradouro

### UV Vedações

#### UVT Malhas metálicas

**UVT020** m Vedação de terreno, de malha electrossoldada.
Vedação de terreno formada por painéis de malha electrossoldada, de 50x50 mm de espaçamento da malha e 4 mm de diâmetro, acabamento galvanizado, com aro de perfil oco de aço galvanizado de secção 20x20x1,5 mm e postes de perfil oco de aço galvanizado, de secção quadrada 40x40x1,5 mm e 1 m de altura, separados 2 m entre si e encastrados em muros de alvenaria ou betão. Inclusive argamassa de cimento para assentamento dos postes e acessórios para a fixação dos painéis de malha electrossoldada aos postes metálicos.
Critérios considerados na determinação do preço da unidade de obra: O preço não inclui o muro.
Inclui: Marcação. Execução de aberturas para colocação dos postes. Colocação dos postes. Derramamento da argamassa. Aprumo e alinhamento dos postes. Colocação dos painéis de malha.
Critério de medição de projecto: Comprimento medido segundo documentação gráfica de Projecto, descontando as aberturas de comprimento maior de 1 m.
Critério de medição de obra: Medir-se-á o comprimento realmente executado segundo especificações de Projecto, descontando as aberturas de comprimento maior de 1 m.

| Código | Un | Descrição | Rendimento | Preço | Importância |
|---|---|---|---|---|---|
| mt52vse010a | m² | Painel de malha electrossoldada, de 50x50 mm de espaçamento da malha e 4 mm de diâmetro, acabamento galvanizado. (material) | 1 | 1429.66 | 1429.660 |
| mt52vpm020a | Ud | Poste de perfil oco de aço galvanizado, de secção quadrada 40x40x1,5 mm e 1 m de altura. (material) | 0.55 | 805.19 | 442.855 |
| mt52vpm010a | m | Perfil oco de aço galvanizado, de secção quadrada 20x20x1,5 mm. (material) | 3 | 377.43 | 1132.290 |
| mt52vpm051 | Ud | Acessórios para a fixação dos painéis de malha electrossoldada aos postes metálicos. (material) | 1 | 408.48 | 408.480 |
| mt08aaa010a | m³ | Água. (material) | 0.006 | 195.56 | 1.173 |
| mt01arg005a | t | Areia de pedreira, para argamassa preparada em obra. (material) | 0.015 | 2106.19 | 31.593 |
| mt08cem000m | kg | Cimento cinzento em sacos. (material) | 3.8 | 17.38 | 66.044 |
| mt08adt010 | kg | Aditivo hidrófugo para impermeabilização de argamassas ou betões. (material) | 0.076 | 156.45 | 11.890 |
| mo087 | h | Ajudante de construção de obra civil. (mão de obra) | 0.115 | 419.67 | 48.262 |
| mo018 | h | Oficial de 1ª serralheiro. (mão de obra) | 0.344 | 663.39 | 228.206 |
| mo059 | h | Ajudante de serralheiro. (mão de obra) | 0.344 | 420.63 | 144.697 |
| % | % | Custos directos complementares | 3 % | 3945.150 | 118.355 |
|  |  | Custos directos |  |  | 4063.505 |

Resíduos:
- colocação: mt52vse010a Painel de malha electrossoldada, de 50x50 mm de espaçamento da malha e 4 mm de diâmetro, acabamento galvanizado; factor de resíduo 0.0075
- colocação: mt52vpm020a Poste de perfil oco de aço galvanizado, de secção quadrada 40x40x1,5 mm e 1 m de altura; factor de resíduo 0.0188
- colocação: mt52vpm010a Perfil oco de aço galvanizado, de secção quadrada 20x20x1,5 mm; factor de resíduo 0.0147897
- colocação: mt01arg005a Areia de pedreira, para argamassa preparada em obra; factor de resíduo 0.00501329
- colocação: mt08cem000m Cimento cinzento em sacos; factor de resíduo 0.0063
- colocação: mt08adt010 Aditivo hidrófugo para impermeabilização de argamassas ou betões; factor de resíduo 0.055

## Recursos

**mt52vse010a** m² Painel de malha electrossoldada, de 50x50 mm de espaçamento da malha e 4 mm de diâmetro, acabamento galvanizado
Dados técnicos: Custo energético 112.290 MJ; Emissão de CO2 0.038 kg; Código LER 17 04 05; Massa do elemento 3.8 kg; Volume 0.00181 m3

**mt52vpm020a** Ud Poste de perfil oco de aço galvanizado, de secção quadrada 40x40x1,5 mm e 1 m de altura
Dados técnicos: Custo energético 47.881 MJ; Emissão de CO2 4.753 kg; Código LER 17 04 05; Massa do elemento 1.81 kg; Volume 0.000862 m3
Resíduos:
- embalagem: re170203 Plástico. (componente de resíduo); rendimento 0.025 kg; Código LER 17 02 03; Massa do elemento 1 kg; Volume 0.001667 m3

**mt52vpm010a** m Perfil oco de aço galvanizado, de secção quadrada 20x20x1,5 mm
Dados técnicos: Custo energético 22.414 MJ; Emissão de CO2 2.255 kg; Código LER 17 04 05; Massa do elemento 0.87 kg; Volume 0.000414 m3
Resíduos:
- embalagem: re170203 Plástico; rendimento 0.006 kg

**mt08aaa010a** m³ Água
Dados técnicos: Custo energético 60.000 MJ; Emissão de CO2 30.000 kg

**mt01arg005a** t Areia de pedreira, para argamassa preparada em obra
Dados técnicos: Custo energético 75.000 MJ; Emissão de CO2 4.000 kg; Código LER 01 04 08; Massa do elemento 1000 kg; Volume 0.666667 m3

**mt08cem000m** kg Cimento cinzento em sacos
Dados técnicos: Custo energético 4.237 MJ; Emissão de CO2 0.734 kg; Código LER 17 01 01; Massa do elemento 1 kg; Volume 0.000667 m3
Resíduos:
- embalagem: re150101 Embalagens de papel e cartão. (componente de resíduo); rendimento 0.014 kg; Código LER 15 01 01; Massa do elemento 1 kg; Volume 0.001333 m3
- embalagem: re170201 Madeira. (componente de resíduo); rendimento 0.001 kg; Código LER 17 02 01; Massa do elemento 1 kg; Volume 0.000909 m3
- embalagem: re170203 Plástico; rendimento 0.003 kg

**mt08adt010** kg Aditivo hidrófugo para impermeabilização de argamassas ou betões
Dados técnicos: Custo energético 71.166 MJ; Emissão de CO2 2.823 kg; Código LER 17 09 04; Massa do elemento 1 kg; Volume 0.000667 m3
Resíduos:
- embalagem: re170203 Plástico; rendimento 0.032 kg
