# Módulo de vedação metálica de perfis ocos, para encastrar

- Propriedade do ficheiro: CYPE Ingenieros S.A.
- Formato: FIEBDC-3/2016
- Programa: Gerador de preços para construção civil. CYPE Ingenieros, S.A.
- Data: 10/11/2025
- Âmbito geográfico: Cabo Verde
- Moeda: CVE
- Custos indirectos: 3 %
- IVA: 15 %

## U Infra-estruturas no logradouro

### UV Vedações

#### UVX Módulos de perfis metálicos

**UVX020** Ud Módulo de vedação metálica de perfis ocos, para encastrar.
Módulo de vedação metálica de 1400 mm de comprimento, formado por perfis ocos de secção circular, de aço galvanizado (Z 275), acabamento lacado em cor RAL de 2 mm de espessura, 100 mm de diâmetro e 1800 mm de altura, com uma separação máxima de 100 mm entre os perfis, com tampa superior semiesférica de plástico e uma base horizontal metálica, de 100x160 mm, fixada aos perfis através de soldadura, para encastrar 300 mm em muro de betão.
Critérios considerados na determinação do preço da unidade de obra: O preço não inclui o muro de betão.
Inclui: Marcação. Colocação dos módulos. Aprumo e nivelamento dos módulos. Fixação à armadura do muro.
Critério de medição de projecto: Número de unidades previstas, segundo documentação gráfica de Projecto.
Critério de medição de obra: Medir-se-á o número de unidades realmente executadas segundo especificações de Projecto.

| Código | Un | Descrição | Rendimento | Preço | Importância |
|---|---|---|---|---|---|
| mt26aae150n | Ud | Módulo de vedação metálica de 1400 mm de comprimento, formado por perfis ocos de secção circular, de aço galvanizado (Z 275), acabamento lacado em cor RAL de 2 mm de espessura, 100 mm de diâmetro e 1800 mm de altura, com uma separação máxima de 100 mm entre os perfis, com tampa superior semiesférica de plástico e uma base horizontal metálica, de 100x160 mm, fixada aos perfis através de soldadura. (material) | 1 | 56859.67 | 56859.670 |
| mt08var050 | kg | Arame galvanizado para atar, de 1,30 mm de diâmetro. (material) | 0.1 | 195.56 | 19.556 |
| mo018 | h | Oficial de 1ª serralheiro. (mão de obra) | 0.573 | 663.39 | 380.122 |
| mo059 | h | Ajudante de serralheiro. (mão de obra) | 0.573 | 420.63 | 241.021 |
| % | % | Custos directos complementares | 2 % | 57500.369 | 1150.007 |
|  |  | Custos directos |  |  | 58650.376 |

Resíduos:
- colocação: mt08var050 Arame galvanizado para atar, de 1,30 mm de diâmetro; factor de resíduo 0.0038

## Recursos

**mt08var050** kg Arame galvanizado para atar, de 1,30 mm de diâmetro
Dados técnicos: Custo energético 25.100 MJ; Emissão de CO2 2.560 kg; Código LER 17 04 05; Massa do elemento 1 kg; Volume 0.000476 m3
