# Camada de mistura betuminosa contínua a quente

- Propriedade do ficheiro: CYPE Ingenieros S.A.
- Formato: FIEBDC-3/2016
- Programa: Gerador de preços para construção civil. CYPE Ingenieros, S.A.
- Data: 29/10/2024
- Âmbito geográfico: Cabo Verde
- Moeda: CVE
- Custos indirectos: 3 %
- IVA: 15 %

## U Infra-estruturas no logradouro

### UX Pavimentos

#### UXF Betuminosos

**UXF010** m² Camada de mistura betuminosa contínua a quente.
Camada de 5 cm de espessura de mistura betuminosa contínua a quente AC16 surf D, para camada de desgaste, de composição densa, com inerte granítico de 16 mm de tamanho máximo e betume asfáltico de penetração.
Critérios considerados na determinação do preço da unidade de obra: O preço não inclui a camada base.
Inclui: Marcação de níveis. Transporte da mistura betuminosa. Espalhamento da mistura betuminosa. Compactação da camada de mistura betuminosa. Execução de juntas transversais e longitudinais na camada de mistura betuminosa. Limpeza final.
Critério de medição de projecto: Superfície medida em projecção horizontal, segundo documentação gráfica de Projecto.
Critério de medição de obra: Medir-se-á, em projecção horizontal, a superfície realmente executada segundo especificações de Projecto.

| Código | Un | Descrição | Rendimento | Preço | Importância |
|---|---|---|---|---|---|
| mt47aag020aa | t | Mistura betuminosa contínua a quente AC16 surf D, para camada de desgaste, de composição densa, com inerte granítico de 16 mm de tamanho máximo e betume asfáltico de penetração, segundo NP EN 13108-1. (material) | 0.115 | 14593.06 | 1678.202 |
| mq11ext030 | h | Espalhadora asfáltica sobre rastos, de 81 kW. (equipamento) | 0.001 | 22007.45 | 22.007 |
| mq02ron010a | h | Cilindro vibratório tandem auto-propulsado, de 24,8 kW, de 2450 kg, largura de trabalho 100 cm. (equipamento) | 0.001 | 5394.98 | 5.395 |
| mq11com010 | h | Compactador de pneus auto-propulsado, de 12/22 t. (equipamento) | 0.001 | 6312.58 | 6.313 |
| mo041 | h | Oficial de 1ª construção de obra civil. (mão de obra) | 0.003 | 627.12 | 1.881 |
| mo087 | h | Ajudante de construção de obra civil. (mão de obra) | 0.012 | 402.07 | 4.825 |
| % | % | Custos directos complementares | 2 % | 1718.623 | 34.372 |
|  |  | Custos directos |  |  | 1752.995 |

Resíduos:
- colocação: mt47aag020aa; factor de resíduo 0.0105

## Recursos

**mt47aag020aa** t Mistura betuminosa contínua a quente AC16 surf D
Dados técnicos: Custo energético 3024.300 MJ; Emissão de CO2 19.960 kg; Código LER 17 03 02; Massa do elemento 1000 kg; Volume 1 m3
