# Conjunto de ensaios

- Propriedade do ficheiro: CYPE Ingenieros S.A.
- Formato: FIEBDC-3/2016
- Programa: Gerador de preços para construção civil. CYPE Ingenieros, S.A.
- Data: 22/06/2025
- Âmbito geográfico: Cabo Verde
- Moeda: CVE
- Custos indirectos: 3 %
- IVA: 15 %

## X Controlo de qualidade e ensaios

### XU Conjunto ensaios

#### XUX Conjunto ensaios

**XUX010** Ud Conjunto de ensaios.
Preço: 220530
Conjunto de ensaios, realizados por um laboratório acreditado na área técnica correspondente, necessários para o cumprimento da regulamentação vigente.
Critérios considerados na determinação do preço da unidade de obra: O preço inclui o aluguer, construção ou adaptação de locais para este fim, a manutenção em condições de segurança durante todo o período de tempo necessário e a demolição ou remoção final.
Critério de medição de projecto: Ensaios a realizar, segundo documentação do Plano de controlo de qualidade.

| Código | Un | Descrição | Preço |
|---|---|---|---|
| % | % | Custos directos complementares | 0 |
