# Tecto falso amovível de placas de gesso laminado. Sistema "PLACO"

- Propriedade do ficheiro: CYPE INGENIEROS, S.A.
- Formato: FIEBDC-3/2002
- Âmbito geográfico: Cabo Verde
- Moeda: CVE
- Custos indirectos: 3.00 %
- IVA: 15.00 %

## R Revestimentos

### RT Tectos falsos em interiores

#### RTD Amovíveis, de placas de gesso laminado

**RTD022** m² Tecto falso amovível de placas de gesso laminado. Sistema "PLACO".
Tecto falso amovível suspenso, decorativo, situado a uma altura menor de 4 m. Sistema "PLACO", constituído por: ESTRUTURA: perfis à vista, de aço galvanizado, cor branco, com sola de 24 mm de largura, compreendendo perfis primários de aço galvanizado, Quick-lock "PLACO", de 3600 mm de comprimento e 24x38 mm de secção, perfis secundários de aço galvanizado, Quick-lock "PLACO", de 1200 mm de comprimento e 24x32 mm de secção e perfis secundários de aço galvanizado, Quick-lock "PLACO", de 600 mm de comprimento e 24x32 mm de secção, suspensos da laje ou elemento de suporte com varões e suspensões; PLACAS: placas de gesso laminado, gama Gyprex modelo Vinilo "PLACO", de 600x600 mm e 8 mm de espessura, de superfície lisa, revestidas na sua face à vista com uma camada de vinil. Inclusive perfis angulares Quick-lock "PLACO", fixações para a ancoragem dos perfis, e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12plp100a | m | Perfil angular de aço galvanizado, Quick-lock "PLACO", cor branca, fabricado através de laminação a frio, de 3000 mm de comprimento, 22x22 mm de secção e 0,5 mm de espessura, para a realização de tectos falsos amovíveis, segundo EN 13964. (material) | 0.500 | 238.55 | 119.28 |
| mt12ple100 | Ud | Varão liso regulável com gancho "PLACO", de 4 mm de diâmetro e 1000 mm de comprimento. (material) | 0.830 | 297.37 | 246.82 |
| mt12psg220 | Ud | Fixação composta por bucha e parafuso 5x27. (material) | 0.830 | 10.51 | 8.72 |
| mt12ple090 | Ud | Peça de suspensão rápida Quick-lock "PLACO". (material) | 0.830 | 206.77 | 171.62 |
| mt12plp090a | m | Perfil primário de aço galvanizado Quick-lock "PLACO", cor branca, fabricado através de laminação a frio, de 3600 mm de comprimento e 24x38 mm de secção, para a realização de tectos falsos amovíveis, segundo EN 13964. (material) | 0.830 | 295.73 | 245.46 |
| mt12plp090h | m | Perfil secundário de aço galvanizado Quick-lock "PLACO", cor branca, fabricado através de laminação a frio, de 1200 mm de comprimento e 24x32 mm de secção, para a realização de tectos falsos amovíveis, segundo EN 13964. (material) | 1.660 | 295.73 | 490.91 |
| mt12plp090k | m | Perfil secundário de aço galvanizado Quick-lock "PLACO", cor branca, fabricado através de laminação a frio, de 600 mm de comprimento e 24x32 mm de secção, para a realização de tectos falsos amovíveis, segundo EN 13964. (material) | 0.830 | 295.73 | 245.46 |
| mt12plk030caa | m² | Placa de gesso laminado, gama Gyprex modelo Vinilo "PLACO", de 600x600 mm e 8 mm de espessura, de superfície lisa, revestida na sua face à vista com uma camada de vinil, para colocar sobre perfis à vista com sola de 24 mm de largura, segundo EN 13964. (material) | 1.020 | 1609.39 | 1641.58 |
| op00fre010 |  | Fresadora. | 1.000 | 0.00 | 0.00 |
| op00ato010 |  | Aparafusadora. | 1.000 | 0.00 | 0.00 |
| mo015 | h | Oficial de 1ª montador de tectos falsos. (mão de obra) | 0.263 | 672.75 | 176.93 |
| mo082 | h | Ajudante de montador de tectos falsos. (mão de obra) | 0.263 | 419.67 | 110.37 |
| % | % | Custos directos complementares | 2 % | 3457.15 | 69.14 |
|  |  | Custos directos |  |  | 3526.29 |
