# Parede de placas de gesso laminado, de altas prestações acústicas. Sistema "PLACO"

- Propriedade do ficheiro: CYPE INGENIEROS, S.A.
- Formato: FIEBDC-3/2002
- Âmbito geográfico: Cabo Verde
- Moeda: CVE
- Custos indirectos: 3.00 %
- IVA: 15.00 %

## F Fachadas, divisões e protecções

### FB Paredes divisórias de placas

#### FBY De placas de gesso laminado

**FBY060** m² Parede de placas de gesso laminado, de altas prestações acústicas. Sistema "PLACO".
Parede múltipla, sistema "PLACO", (12,5 + 12,5 + 48 + 12,5 + 12,5)/600 (48), de altas prestações acústicas, de 98 mm de espessura total, com nível de qualidade do acabamento standard (Q2), formada por uma estrutura simples autoportante de perfis metálicos de aço galvanizado formada por canais R 48 "PLACO" e montantes M 48 "PLACO", com uma separação entre montantes de 600 mm e uma disposição normal "N", à qual se aparafusam duas placas diferentes de gesso laminado, A / EN 520 - 1200 / 2000 / 12,5 / com os bordos longitudinais afinados, BA 13 "PLACO" e GF-C1-I-W2 / EN 15283-2 - 1200 / 2400 / 12,5 / com os bordos longitudinais quadrados, Rigidur H 13 BC "PLACO", dispostas numa face, e outras duas placas diferentes de gesso laminado, A / EN 520 - 1200 / 2000 / 12,5 / com os bordos longitudinais afinados, BA 13 "PLACO" e GF-C1-I-W2 / EN 15283-2 - 1200 / 2400 / 12,5 / com os bordos longitudinais quadrados, Rigidur H 13 BC "PLACO", dispostas na outra face. Inclusive banda estanque autocolante, Banda 45 "PLACO"; ancoragens de canais e montantes metálicos; parafusos para a fixação das placas; fita de papel com reforço metálico "PLACO" e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque autocolante, Banda 45 "PLACO", de espuma de polietileno de células fechadas, de 3 mm de espessura e 45 mm de largura, para a estanquidade da base e do isolamento sonoro do perímetro em paredes e revestimentos interiores de placas. (material) | 0.450 | 76.55 | 34.45 |
| mt12plp070b | m | Canal de perfil de aço galvanizado, R 48 "PLACO", fabricado através de laminação a frio, de 3000 mm de comprimento, 48x30 mm de secção e 0,55 mm de espessura, segundo EN 14195. (material) | 0.900 | 292.47 | 263.22 |
| mt12plp060b | m | Montante de perfil de aço galvanizado, M 48 "PLACO", fabricado através de laminação a frio, de 3000 mm de comprimento, 46,5x36 mm de secção e 0,6 mm de espessura, segundo EN 14195. (material) | 2.100 | 356.19 | 748.00 |
| mt12plk010aacac | m² | Placa de gesso laminado A / EN 520 - 1200 / 2000 / 12,5 / com os bordos longitudinais afinados, BA 13 "PLACO", formada por uma alma de gesso de origem natural embutida e intimamente ligada a duas lâminas de cartão forte. (material) | 2.100 | 655.20 | 1375.92 |
| mt12plk015a | m² | Placa de gesso laminado reforçado com fibras GF-C1-I-W2 / EN 15283-2 - 1200 / 2400 / 12,5 / com os bordos longitudinais quadrados, Rigidur H 13 BC "PLACO". (material) | 2.100 | 3806.98 | 7994.66 |
| mt12plt010a | Ud | Parafuso auto-roscante TTPC 25 "PLACO", com cabeça de trombeta, de 25 mm de comprimento, para instalação de placas de gesso laminado sobre perfis de espessura inferior a 6 mm. (material) | 6.000 | 2.26 | 13.56 |
| mt12plt030b | Ud | Parafuso autoperfurante rosca-chapa, TRPF 13 "PLACO", de 13 mm de comprimento. (material) | 4.000 | 2.61 | 10.44 |
| mt12plt050d | Ud | Parafuso auto-roscante Rigidur 45 "PLACO", com cabeça de trombeta, de 45 mm de comprimento. (material) | 22.000 | 4.08 | 89.76 |
| mt12plj010a | m | Fita microperfurada de papel "PLACO", de 50 mm de largura, segundo EN 13963, para acabamento de juntas de placas de gesso laminado. (material) | 2.800 | 8.82 | 24.70 |
| mt12plm010a | kg | Massa de secagem em pó SN "PLACO"; Euroclasse A2-s1, d0 de reacção ao fogo, segundo NP EN 13501-1, intervalo de temperatura de trabalho de 5 a 30°C, para aplicação manual com fita de juntas, segundo EN 13963; para o tratamento das juntas das placas de gesso laminado. (material) | 0.330 | 184.63 | 60.93 |
| mt12plj010b | m | Fita de papel com reforço metálico "PLACO", de 50 mm de largura, segundo NP EN 14353, para acabamento de juntas de placas de gesso laminado. (material) | 0.300 | 135.24 | 40.57 |
| op00ato010 |  | Aparafusadora. | 1.000 | 0.00 | 0.00 |
| op00fre010 |  | Fresadora. | 1.000 | 0.00 | 0.00 |
| mo053 | h | Oficial de 1ª montador de pré-fabricados interiores. (mão de obra) | 0.439 | 644.41 | 282.90 |
| mo100 | h | Ajudante de montador de pré-fabricados interiores. (mão de obra) | 0.439 | 402.07 | 176.51 |
| % | % | Custos directos complementares | 2 % | 11115.62 | 222.31 |
|  |  | Custos directos |  |  | 11337.93 |
