# Desconexão de ramal de ligação de telecomunicações

- Propriedade do ficheiro: CYPE INGENIEROS, S.A.
- Formato: FIEBDC-3/2002
- Âmbito geográfico: Cabo Verde
- Moeda: CVE
- Custos indirectos: 3.00 %
- IVA: 15.00 %

## 0 Trabalhos prévios

### 0A Desconexão de ramais de ligação

#### 0AA Instalações audiovisuais

**0AA020** Ud Desconexão de ramal de ligação de telecomunicações.
Desconexão de ramal de ligação da instalação de telecomunicações do edifício, com corte de actividade e serviço, anulação prévia e neutralização, por parte da companhia fornecedora, sem afectar a estabilidade dos elementos construtivos aos quais possa estar unida. Inclusive limpeza, armazenamento, remoção e carga manual de entulho para camião ou contentor.
Inclui: Desconexão do ramal de ligação. Remoção de entulho. Carga de entulho para camião ou contentor.
Critério de medição de projecto: Número de unidades previstas, segundo documentação gráfica de Projecto.
Critério de medição de obra: Medir-se-á o número de unidades realmente executadas segundo especificações de Projecto.

| Código | Un | Descrição | Rendimento | Preço | Importância |
|---|---|---|---|---|---|
| mo003 | h | Oficial de 1ª electricista. (mão de obra) | 2.043 | 672.75 | 1374.43 |
| % | % | Custos directos complementares | 2 % | 1374.43 | 27.49 |
|  |  | Custos directos |  |  | 1401.92 |
