# Desconexão de ramal de ligação de gás

- Propriedade do ficheiro: CYPE INGENIEROS, S.A.
- Formato: FIEBDC-3/2002
- Âmbito geográfico: Cabo Verde
- Moeda: CVE
- Custos indirectos: 3.00 %
- IVA: 15.00 %

## 0 Trabalhos prévios

### 0A Desconexão de ramais de ligação

#### 0AG Instalações de gás

**0AG010** Ud Desconexão de ramal de ligação de gás.
Desconexão de ramal de ligação da instalação de gás do edifício, com corte do gás através de válvula de corte, anulação prévia e neutralização, por parte da companhia fornecedora, sem afectar a estabilidade dos elementos construtivos aos quais possa estar unida. Inclusive limpeza, armazenamento, remoção e carga manual de entulho para camião ou contentor.
Inclui: Desconexão do ramal de ligação. Colocação de tampões. Remoção de entulho. Carga de entulho para camião ou contentor.
Critério de medição de projecto: Número de unidades previstas, segundo documentação gráfica de Projecto.
Critério de medição de obra: Medir-se-á o número de unidades realmente executadas segundo especificações de Projecto.

| Código | Un | Descrição | Rendimento | Preço | Importância |
|---|---|---|---|---|---|
| mo010 | h | Oficial de 1ª instalador de gás. (mão de obra) | 4.086 | 639.39 | 2612.55 |
| % | % | Custos directos complementares | 2 % | 2612.55 | 52.25 |
|  |  | Custos directos |  |  | 2664.80 |
