# Ensaio destrutivo: resistência à carbonatação

- Propriedade do ficheiro: CYPE INGENIEROS, S.A.
- Formato: FIEBDC-3/2002
- Âmbito geográfico: Cabo Verde
- Moeda: CVE
- Custos indirectos: 3.00 %
- IVA: 15.00 %

## 0 Trabalhos prévios

### 0E Recolha de amostras e ensaios para estudo de patologias

#### 0EH Ensaios de informação do betão endurecido

**0EH050** Ud Ensaio destrutivo: resistência à carbonatação.
Ensaio destrutivo consistente para a determinação da resistência à carbonatação num carote extraído do elemento estrutural existente de betão, segundo LNEC E 391, através do método da fenolftaleína, sem incluir a abertura da cavidade nem reposição de revestimentos ou recobrimentos.
Inclui: Realização do ensaio.
Critério de medição de projecto: Número de unidades previstas, segundo documentação gráfica de Projecto.
Critério de medição de obra: Medir-se-á o número de unidades realmente executadas segundo especificações de Projecto.

| Código | Un | Descrição | Rendimento | Preço | Importância |
|---|---|---|---|---|---|
| mt49hoe020 | Ud | Recolha em obra de até 6 amostras de betão endurecido, cujo peso não exceda 50 kg. (material) | 1.000 | 5231.74 | 5231.74 |
| mt49hoe060 | Ud | Ensaio para determinar a resistência à carbonatação de uma amostra de betão endurecido, segundo LNEC E 391. (material) | 1.000 | 5079.79 | 5079.79 |
| % | % | Custos directos complementares | 2 % | 10311.53 | 206.23 |
|  |  | Custos directos |  |  | 10517.76 |
