# Análise de trabalhos arqueológicos

- Propriedade do ficheiro: CYPE INGENIEROS, S.A.
- Formato: FIEBDC-3/2002
- Âmbito geográfico: Cabo Verde
- Moeda: CVE
- Custos indirectos: 3.00 %
- IVA: 15.00 %

## 0 Trabalhos prévios

### 0G Trabalhos arqueológicos

#### 0GD Documentação da intervenção arqueológica

**0GD070** Ud Análise de trabalhos arqueológicos.
Análise e estudo básico, realizado por arqueólogo, do desenvolvimento do trabalho proposto no Projecto de Arqueologia.
Inclui: Inspecção visual e recolha de dados. Redacção do relatório técnico.
Critério de medição de projecto: Número de unidades previstas, segundo documentação gráfica de Projecto.
Critério de medição de obra: Medir-se-á o número de unidades realmente executadas segundo especificações de Projecto.

| Código | Un | Descrição | Rendimento | Preço | Importância |
|---|---|---|---|---|---|
| mo000 | h | arqueólogo. (mão de obra) | 68.735 | 912.49 | 62720.00 |
| % | % | Custos directos complementares | 2 % | 62720.00 | 1254.40 |
|  |  | Custos directos |  |  | 63974.40 |
