# Carga e transporte mecânico de materiais arqueológicos até ao ponto de armazenamento final

- Propriedade do ficheiro: CYPE INGENIEROS, S.A.
- Formato: FIEBDC-3/2002
- Âmbito geográfico: Cabo Verde
- Moeda: CVE
- Custos indirectos: 3.00 %
- IVA: 15.00 %

## 0 Trabalhos prévios

### 0G Trabalhos arqueológicos

#### 0GE Escavações arqueológicas e transportes

**0GE080** m³ Carga e transporte mecânico de materiais arqueológicos até ao ponto de armazenamento final.
Carga e transporte mecânico de materiais arqueológicos, embalados, colocados em paletes e depositados no ponto de armazenamento dentro do próprio depósito arqueológico até ao ponto de armazenamento final, situado a uma distância não limitada. Incluindo descarga e armazenamento dos mesmos na zona designada.
Inclui: Carga para camião dos materiais arqueológicos. Transporte e descarga. Armazenamento na zona designada.
Critério de medição de projecto: Volume medido segundo documentação gráfica de Projecto.
Critério de medição de obra: Medir-se-á o volume realmente transportado segundo especificações de Projecto.

| Código | Un | Descrição | Rendimento | Preço | Importância |
|---|---|---|---|---|---|
| mq04cag010b | h | Camião com grua de carga máxima 10 t. (equipamento) | 0.141 | 6017.26 | 848.43 |
| mo112 | h | Operário especializado construção. (mão de obra) | 2.315 | 390.16 | 903.22 |
| % | % | Custos directos complementares | 2 % | 1751.65 | 35.03 |
|  |  | Custos directos |  |  | 1786.68 |
