# Escavação em depósito arqueológico

- Propriedade do ficheiro: CYPE INGENIEROS, S.A.
- Formato: FIEBDC-3/2002
- Âmbito geográfico: Cabo Verde
- Moeda: CVE
- Custos indirectos: 3.00 %
- IVA: 15.00 %

## 0 Trabalhos prévios

### 0G Trabalhos arqueológicos

#### 0GE Escavações arqueológicas e transportes

**0GE020** m³ Escavação em depósito arqueológico.
Remoção da camada superficial em depósito arqueológico para desaterro de terreno brando, até uma profundidade máxima de 30 cm, realizada com meios manuais, que tem como finalidade o despejo volumétrico de espaços originais inundados com depósitos de diferentes origens, com seguimento arqueológico na obra. Inclusive carga de terras e materiais arqueológicos encontrados, e transporte com meios manuais, a ponto de inspecção arqueológica, para tratamento dos mesmos.
Inclui: Marcação no terreno. Localização dos pontos arqueológicos. Escavação e extracção dos materiais arqueológicos e das terras. Carga para camião das terras escavadas.
Critério de medição de projecto: Volume medido segundo documentação gráfica de Projecto.
Critério de medição de obra: Medir-se-á o volume realmente escavado segundo especificações de Projecto.

| Código | Un | Descrição | Rendimento | Preço | Importância |
|---|---|---|---|---|---|
| mo000 | h | arqueólogo. (mão de obra) | 1.362 | 912.49 | 1242.81 |
| mo057 | h | Ajudante de arqueólogo. (mão de obra) | 2.724 | 508.05 | 1383.93 |
| mo112 | h | Operário especializado construção. (mão de obra) | 8.852 | 393.22 | 3480.78 |
| % | % | Custos directos complementares | 2 % | 6107.52 | 122.15 |
|  |  | Custos directos |  |  | 6229.67 |
