# Peças especiais para laje térrea ventilada de betão

- Propriedade do ficheiro: CYPE INGENIEROS, S.A.
- Formato: FIEBDC-3/2002
- Âmbito geográfico: Cabo Verde
- Moeda: CVE
- Custos indirectos: 3.00 %
- IVA: 15.00 %

## A Acondicionamento do terreno

### AN Nivelação

#### ANV Lajes térreas ventiladas

**ANV011** Ud Peças especiais para laje térrea ventilada de betão.
Peça de bordo perimetral, em forma de "L", de polipropileno e polietileno reciclados, de 200x20x10 cm, cor preto, colocada sobre base de betão de limpeza para impedir a passagem do betão para o interior das peças durante a fase de descarga do betão. Inclusive elementos de fixação.
Inclui: Marcação da disposição e colocação das peças.
Critério de medição de projecto: Número de unidades previstas, segundo documentação gráfica de Projecto.
Critério de medição de obra: Medir-se-á o número de unidades realmente executadas segundo especificações de Projecto.

| Código | Un | Descrição | Rendimento | Preço | Importância |
|---|---|---|---|---|---|
| mt07cid020a | Ud | Peça de bordo perimetral, em forma de "L", de polipropileno e polietileno reciclados, de 200x20x10 cm, cor preto, para lajes térreas ventiladas. (material) | 1.000 | 237.59 | 237.59 |
| mt50spa101 | kg | Pregos de aço. (material) | 0.100 | 302.74 | 30.27 |
| mt08var050 | kg | Arame galvanizado para atar, de 1,30 mm de diâmetro. (material) | 0.050 | 193.69 | 9.68 |
| mo112 | h | Operário especializado construção. (mão de obra) | 0.136 | 390.16 | 53.06 |
| % | % | Custos directos complementares | 2 % | 330.60 | 6.61 |
|  |  | Custos directos |  |  | 337.21 |
