# Maciço de encabeçamento de grupo de microestacas

- Propriedade do ficheiro: CYPE INGENIEROS, S.A.
- Formato: FIEBDC-3/2002
- Âmbito geográfico: Cabo Verde
- Moeda: CVE
- Custos indirectos: 3.00 %
- IVA: 15.00 %

## C Fundações

### CE Maciços de encabeçamento

#### CEM De microestacas

**CEM010** m³ Maciço de encabeçamento de grupo de microestacas.
Maciço de encabeçamento de betão armado, agrupando cabeças de microestacas saneadas, realizado com betão C25/30 (XC1(P); D12; S3; Cl 0,4) fabricado em central, e betonagem desde camião, e aço A400 NR, com uma quantidade aproximada de 80 kg/m³, correspondente ao conjunto de armaduras próprias, de espera dos elementos de travamento e centralização de cargas a que tenha lugar, e de espera do pilar que serve de base para transmitir as cargas às microestacas. Inclusive arame de atar e separadores.
Critérios considerados na determinação do preço da unidade de obra: O preço inclui a elaboração e o montagem da armadura no local definitivo da sua colocação em obra, mas não inclui a cofragem.
Inclui: Marcação do conjunto do maciço de encabeçamento. Colocação de separadores e fixação das armaduras. Betonagem e compactação do betão. Coroamento e nivelamento da fundação. Cura do betão. Limpeza final da base do pilar.
Critério de medição de projecto: Volume medido sobre as secções teóricas da escavação, segundo documentação gráfica de Projecto.
Critério de medição de obra: Medir-se-á o volume teórico executado segundo especificações de Projecto, sem incluir os incrementos por excessos de escavação não autorizados.

| Código | Un | Descrição | Rendimento | Preço | Importância |
|---|---|---|---|---|---|
| mt07aco020a | Ud | Separador homologado para fundações. (material) | 8.000 | 21.83 | 174.64 |
| mt07aco040e | kg | Aço em varões nervurados, A400 NR, fornecido em obra em varões sem elaborar, de vários diâmetros. (material) | 81.600 | 190.62 | 15554.59 |
| mt08var050 | kg | Arame galvanizado para atar, de 1,30 mm de diâmetro. (material) | 0.560 | 195.56 | 109.51 |
| mt10haf020jgngc | m³ | Betão C25/30 (XC1(P); D12; S3; Cl 0,4), fabricado em central, segundo NP EN 206. (material) | 1.050 | 13995.88 | 14695.67 |
| op00ciz020 |  | Guilhotina para aço em varões nervurados. | 1.000 | 0.00 | 0.00 |
| op00ata010 |  | Máquina de amarrar ferro. | 1.000 | 0.00 | 0.00 |
| au00auh020 |  | Calha para descarga do betão. | 1.000 | 0.00 | 0.00 |
| au00auh040 |  | Vibrador de betão, eléctrico. | 1.000 | 0.00 | 0.00 |
| mo043 | h | Oficial de 1ª armador de ferro. (mão de obra) | 1.377 | 652.63 | 898.67 |
| mo090 | h | Ajudante de armador de ferro. (mão de obra) | 1.606 | 418.14 | 671.53 |
| mo045 | h | Oficial de 1ª estruturista, em trabalhos de betonagem. (mão de obra) | 0.172 | 652.63 | 112.25 |
| mo092 | h | Ajudante de estruturista, em trabalhos de betonagem. (mão de obra) | 0.688 | 418.14 | 287.68 |
| % | % | Custos directos complementares | 2 % | 32504.54 | 650.09 |
|  |  | Custos directos |  |  | 33154.63 |
