# Aço para betão

- Propriedade do ficheiro: CYPE INGENIEROS, S.A.
- Formato: FIEBDC-3/2002
- Âmbito geográfico: Cabo Verde
- Moeda: CVE
- Custos indirectos: 3.00 %
- IVA: 15.00 %

## C Fundações

### CH Betões, aços e cofragens

#### CHA Aços

**CHA010** kg Aço para betão.
Aço A400 NR para elaboração e montagem da armadura em ensoleiramento geral. Inclusive arame de atar e separadores.
Inclui: Corte e dobragem da armadura. Montagem e colocação da armadura com separadores homologados. Fixação da armadura.
Critério de medição de projecto: Peso teórico calculado segundo documentação gráfica de Projecto.
Critério de medição de obra: Será calculado o peso teórico da armadura executada segundo especificações de Projecto.

| Código | Un | Descrição | Rendimento | Preço | Importância |
|---|---|---|---|---|---|
| mt07sep010aa | Ud | Separador homologado de plástico, para armaduras de fundações de vários diâmetros. (material) | 0.060 | 23.05 | 1.38 |
| mt07aco040e | kg | Aço em varões nervurados, A400 NR, fornecido em obra em varões sem elaborar, de vários diâmetros. (material) | 1.020 | 190.62 | 194.43 |
| mt08var050 | kg | Arame galvanizado para atar, de 1,30 mm de diâmetro. (material) | 0.005 | 195.56 | 0.98 |
| op00ciz020 |  | Guilhotina para aço em varões nervurados. | 1.000 | 0.00 | 0.00 |
| op00ata010 |  | Máquina de amarrar ferro. | 1.000 | 0.00 | 0.00 |
| mo043 | h | Oficial de 1ª armador de ferro. (mão de obra) | 0.011 | 652.63 | 7.18 |
| mo090 | h | Ajudante de armador de ferro. (mão de obra) | 0.016 | 418.14 | 6.69 |
| % | % | Custos directos complementares | 2 % | 210.66 | 4.21 |
|  |  | Custos directos |  |  | 214.87 |
