# Enchimento com argamassa expansiva, em reforço de fundação

- Propriedade do ficheiro: CYPE INGENIEROS, S.A.
- Formato: FIEBDC-3/2002
- Âmbito geográfico: Cabo Verde
- Moeda: CVE
- Custos indirectos: 3.00 %
- IVA: 15.00 %

## C Fundações

### CZ Reforços

#### CZX Enchimentos

**CZX030** m³ Enchimento com argamassa expansiva, em reforço de fundação.
Enchimento através da injecção de argamassa expansiva, sem retracção, de alta resistência inicial, até colmatar o espaço resultante entre a fundação existente e a nova fundação, assim como os ocos que possam ter ficado após finalizar a fase de betonagem durante os trabalhos de reforço da fundação, realizados por tramos alternados em fases sucessivas. Inclusive pasta de gesso e massa para a vedação do espaço entre a fundação e o reforço.
Inclui: Limpeza da face superior do reforço da fundação. Humedecimento das superfícies de contacto. Vedação do espaço entre a fundação e o reforço. Colocação das bocas de injecção. Injecção de argamassa expansiva. Remoção de gesso e do entulho. Limpeza do elemento. Carga de entulho para camião ou contentor.
Critério de medição de projecto: Volume medido segundo documentação gráfica de Projecto.
Critério de medição de obra: Medir-se-á o volume realmente executado segundo especificações de Projecto.

| Código | Un | Descrição | Rendimento | Preço | Importância |
|---|---|---|---|---|---|
| mt09rec020 | kg | Argamassa fluida à base de cimento, ligeiramente expansiva (3% do volume), para espessuras compreendidas entre 10 e 30 mm, com 95 MPa de resistência à flexão-tracção e 10 MPa de resistência à compressão aos 28 dias, para enchimentos em reforços de fundações. (material) | 2020.000 | 79.53 | 160650.60 |
| mt09pye010b | m³ | Pasta de gesso de construção B1, segundo EN 13279-1. (material) | 0.030 | 19360.95 | 580.83 |
| mt09rec030 | kg | Massa de vedação, de resina epóxi. (material) | 2.000 | 1267.26 | 2534.52 |
| mq06eim010 | h | Equipamento de injecção manual de argamassas fluidas e resinas. (equipamento) | 2.550 | 167.04 | 425.95 |
| mq06eim020 | Ud | Boca de injecção para equipamento de injecção manual de argamassas fluidas e resinas. (equipamento) | 10.000 | 49.89 | 498.90 |
| mo042 | h | Oficial de 1ª estruturista. (mão de obra) | 2.996 | 652.63 | 1955.28 |
| mo089 | h | Ajudante de estruturista. (mão de obra) | 1.498 | 418.14 | 626.37 |
| % | % | Custos directos complementares | 2 % | 167272.45 | 3345.45 |
|  |  | Custos directos |  |  | 170617.90 |
