# Demolição de fundação de betão

- Propriedade do ficheiro: CYPE INGENIEROS, S.A.
- Formato: FIEBDC-3/2002
- Âmbito geográfico: Cabo Verde
- Moeda: CVE
- Custos indirectos: 3.00 %
- IVA: 15.00 %

## D Demolições

### DD Fundações

#### DDS Superficiais

**DDS030** m³ Demolição de fundação de betão.
Demolição de ensoleiramento geral de betão armado, de até 1,5 m de profundidade máxima, com martelo pneumático e equipamento de oxicorte, e carga mecânica para camião ou contentor.
Inclui: Demolição do elemento. Corte das armaduras com equipamento de oxicorte. Fragmentação do entulho em peças manejáveis. Remoção e acumulação de entulho. Limpeza dos restos da obra. Carga mecânica de entulho para camião ou contentor.
Critério de medição de projecto: Volume medido segundo documentação gráfica de Projecto.
Critério de medição de obra: Será medido o volume realmente demolido, medido como diferença entre os perfis removidos antes de começar a demolição e os removidos ao finalizá-la, aprovados pelo director de fiscalização de obra, segundo especificações de Projecto.

| Código | Un | Descrição | Rendimento | Preço | Importância |
|---|---|---|---|---|---|
| mq05mai030 | h | Martelo pneumático. (equipamento) | 1.159 | 442.53 | 512.89 |
| mq05pdm010a | h | Compressor portátil eléctrico 2 m³/min de caudal. (equipamento) | 0.580 | 413.25 | 239.69 |
| mq01ret010 | h | Miniretroescavadora sobre pneus de 15 kW. (equipamento) | 0.325 | 4441.59 | 1443.52 |
| mq08sol010 | h | Equipamento de oxicorte, com acetileno como combustível e oxigénio como comburente. (equipamento) | 0.696 | 799.38 | 556.37 |
| mo113 | h | Operário não qualificado construção. (mão de obra) | 3.425 | 386.89 | 1325.10 |
| mo112 | h | Operário especializado construção. (mão de obra) | 1.489 | 393.22 | 585.50 |
| mo019 | h | Oficial de 1ª soldador. (mão de obra) | 0.851 | 635.34 | 540.67 |
| % | % | Custos directos complementares | 2 % | 5203.74 | 104.07 |
|  |  | Custos directos |  |  | 5307.81 |
