# Abertura de vão em muro de alvenaria

- Propriedade do ficheiro: CYPE INGENIEROS, S.A.
- Formato: FIEBDC-3/2002
- Âmbito geográfico: Cabo Verde
- Moeda: CVE
- Custos indirectos: 3.00 %
- IVA: 15.00 %

## D Demolições

### DE Estruturas

#### DEF Alvenarias

**DEF041** m³ Abertura de vão em muro de alvenaria.
Abertura de vão em muro de alvenaria de tijolo cerâmico furado, revestida, com martelo pneumático, sem afectar a estabilidade do muro, e carga manual para camião ou contentor.
Critérios considerados na determinação do preço da unidade de obra: O preço inclui o corte prévio do contorno da abertura e a demolição do revestimento, mas não inclui o montagem e desmontagem do escoramento do vão nem a colocação de lintéis.
Inclui: Marcação da abertura no paramento. Corte prévio do contorno da abertura. Demolição do muro de alvenaria e dos seus revestimentos. Fragmentação do entulho em peças manejáveis. Remoção e acumulação de entulho. Limpeza dos restos da obra. Carga manual de entulho para camião ou contentor.
Critério de medição de projecto: Volume medido segundo documentação gráfica de Projecto.
Critério de medição de obra: Será medido o volume realmente demolido segundo especificações de Projecto.

| Código | Un | Descrição | Rendimento | Preço | Importância |
|---|---|---|---|---|---|
| mq05mai030 | h | Martelo pneumático. (equipamento) | 0.803 | 438.40 | 352.04 |
| mq05pdm110 | h | Compressor portátil diesel média pressão 10 m³/min. (equipamento) | 0.402 | 743.56 | 298.91 |
| op00amo010 |  | Rebarbadora. | 1.000 | 0.00 | 0.00 |
| mo112 | h | Operário especializado construção. (mão de obra) | 1.641 | 390.16 | 640.25 |
| mo113 | h | Operário não qualificado construção. (mão de obra) | 1.313 | 383.87 | 504.02 |
| % | % | Custos directos complementares | 2 % | 1795.22 | 35.90 |
|  |  | Custos directos |  |  | 1831.12 |
