# Demolição de escada com abóbada

- Propriedade do ficheiro: CYPE INGENIEROS, S.A.
- Formato: FIEBDC-3/2002
- Âmbito geográfico: Cabo Verde
- Moeda: CVE
- Custos indirectos: 3.00 %
- IVA: 15.00 %

## D Demolições

### DE Estruturas

#### DEF Alvenarias

**DEF060** m² Demolição de escada com abóbada.
Demolição de escada de alvenaria com abóbada, degraus e revestimentos, com meios manuais, e carga manual para camião ou contentor.
Inclui: Demolição do elemento. Fragmentação do entulho em peças manejáveis. Remoção e acumulação de entulho. Limpeza dos restos da obra. Carga manual de entulho para camião ou contentor.
Critério de medição de projecto: Superfície medida pela sua parte interior na sua verdadeira magnitude, segundo documentação gráfica de Projecto.
Critério de medição de obra: Medir-se-á, pelo tardoz, a superfície realmente demolida segundo especificações de Projecto.

| Código | Un | Descrição | Rendimento | Preço | Importância |
|---|---|---|---|---|---|
| mo112 | h | Operário especializado construção. (mão de obra) | 0.995 | 390.16 | 388.21 |
| mo113 | h | Operário não qualificado construção. (mão de obra) | 0.995 | 383.87 | 381.95 |
| % | % | Custos directos complementares | 2 % | 770.16 | 15.40 |
|  |  | Custos directos |  |  | 785.56 |
