# Demolição de pilastra de alvenaria

- Propriedade do ficheiro: CYPE INGENIEROS, S.A.
- Formato: FIEBDC-3/2002
- Âmbito geográfico: Cabo Verde
- Moeda: CVE
- Custos indirectos: 3.00 %
- IVA: 15.00 %

## D Demolições

### DE Estruturas

#### DEF Alvenarias

**DEF030** m³ Demolição de pilastra de alvenaria.
Demolição de pilastra de alvenaria de tijolo cerâmico maciço, com meios manuais, e carga manual para camião ou contentor.
Inclui: Demolição do elemento. Fragmentação do entulho em peças manejáveis. Remoção e acumulação de entulho. Limpeza dos restos da obra. Carga manual de entulho para camião ou contentor.
Critério de medição de projecto: Volume medido segundo documentação gráfica de Projecto.
Critério de medição de obra: Será medido o volume realmente demolido segundo especificações de Projecto.

| Código | Un | Descrição | Rendimento | Preço | Importância |
|---|---|---|---|---|---|
| mo112 | h | Operário especializado construção. (mão de obra) | 4.973 | 393.22 | 1955.48 |
| mo113 | h | Operário não qualificado construção. (mão de obra) | 4.973 | 386.89 | 1924.00 |
| % | % | Custos directos complementares | 2 % | 3879.48 | 77.59 |
|  |  | Custos directos |  |  | 3957.07 |
