# Demolição de abobadilhas

- Propriedade do ficheiro: CYPE INGENIEROS, S.A.
- Formato: FIEBDC-3/2002
- Âmbito geográfico: Cabo Verde
- Moeda: CVE
- Custos indirectos: 3.00 %
- IVA: 15.00 %

## D Demolições

### DE Estruturas

#### DEH Betão

**DEH070** m² Demolição de abobadilhas.
Demolição de abobadilhas de laje aligeirada, com meios manuais e martelo pneumático, remoção prévia do pavimento e da sua base, e carga manual para camião ou contentor.
Critérios considerados na determinação do preço da unidade de obra: O preço não inclui a remoção do pavimento.
Inclui: Marcação da superfície de abobadilhas a demolir. Demolição do elemento. Fragmentação do entulho em peças manejáveis. Remoção e acumulação de entulho. Limpeza dos restos da obra. Carga manual de entulho para camião ou contentor.
Critério de medição de projecto: Superfície medida segundo documentação gráfica de Projecto.
Critério de medição de obra: Medir-se-á a superfície realmente demolida segundo especificações de Projecto.

| Código | Un | Descrição | Rendimento | Preço | Importância |
|---|---|---|---|---|---|
| mq05mai030 | h | Martelo pneumático. (equipamento) | 0.348 | 442.53 | 154.00 |
| mq05pdm110 | h | Compressor portátil diesel média pressão 10 m³/min. (equipamento) | 0.174 | 750.57 | 130.60 |
| mo112 | h | Operário especializado construção. (mão de obra) | 0.426 | 393.22 | 167.51 |
| mo113 | h | Operário não qualificado construção. (mão de obra) | 0.142 | 386.89 | 54.94 |
| % | % | Custos directos complementares | 2 % | 507.05 | 10.14 |
|  |  | Custos directos |  |  | 517.19 |
