# Demolição de madre de madeira

- Propriedade do ficheiro: CYPE INGENIEROS, S.A.
- Formato: FIEBDC-3/2002
- Âmbito geográfico: Cabo Verde
- Moeda: CVE
- Custos indirectos: 3.00 %
- IVA: 15.00 %

## D Demolições

### DE Estruturas

#### DEM Madeira

**DEM110** m Demolição de madre de madeira.
Demolição de madre de madeira, com meios manuais e motosserra, e carga manual para camião ou contentor.
Inclui: Demolição do elemento. Fragmentação do entulho em peças manejáveis. Remoção e acumulação de entulho. Limpeza dos restos da obra. Carga manual de entulho para camião ou contentor.
Critério de medição de projecto: Comprimento medido segundo documentação gráfica de Projecto.
Critério de medição de obra: Será medido o comprimento realmente demolido segundo especificações de Projecto.

| Código | Un | Descrição | Rendimento | Preço | Importância |
|---|---|---|---|---|---|
| mq09sie010 | h | Motoserra a gasolina, de 50 cm de espada e 2 kW de potência. (equipamento) | 0.139 | 325.39 | 45.23 |
| mo020 | h | Oficial de 1ª construção. (mão de obra) | 0.170 | 627.12 | 106.61 |
| mo112 | h | Operário especializado construção. (mão de obra) | 0.170 | 393.22 | 66.85 |
| mo113 | h | Operário não qualificado construção. (mão de obra) | 0.284 | 386.89 | 109.88 |
| % | % | Custos directos complementares | 2 % | 328.57 | 6.57 |
|  |  | Custos directos |  |  | 335.14 |
