# Desmontagem de antena

- Propriedade do ficheiro: CYPE INGENIEROS, S.A.
- Formato: FIEBDC-3/2002
- Âmbito geográfico: Cabo Verde
- Moeda: CVE
- Custos indirectos: 3.00 %
- IVA: 15.00 %

## D Demolições

### DI Instalações

#### DIA Audiovisuais

**DIA010** Ud Desmontagem de antena.
Desmontagem de antena individual de rádio (FM) e TV via terrestre (UHF/VHF), com meios manuais, e carga manual para camião ou contentor.
Critérios considerados na determinação do preço da unidade de obra: O preço inclui a remoção dos cabos superficiais e o desmontagem dos acessórios e dos suportes de fixação.
Inclui: Desmontagem do elemento. Remoção e armazenamento do material desmontado. Limpeza dos restos da obra. Carga manual do material desmontado e restos da obra para camião ou contentor.
Critério de medição de projecto: Número de unidades previstas, segundo documentação gráfica de Projecto.
Critério de medição de obra: Será medido o número de unidades realmente desmontadas segundo especificações de Projecto.

| Código | Un | Descrição | Rendimento | Preço | Importância |
|---|---|---|---|---|---|
| mo001 | h | Oficial de 1ª instalador de telecomunicações. (mão de obra) | 1.680 | 644.41 | 1082.61 |
| mo056 | h | Ajudante de instalador de telecomunicações. (mão de obra) | 1.680 | 401.31 | 674.20 |
| % | % | Custos directos complementares | 2 % | 1756.81 | 35.14 |
|  |  | Custos directos |  |  | 1791.95 |
