# Desmontagem de instalação de ar condicionado

- Propriedade do ficheiro: CYPE INGENIEROS, S.A.
- Formato: FIEBDC-3/2002
- Âmbito geográfico: Cabo Verde
- Moeda: CVE
- Custos indirectos: 3.00 %
- IVA: 15.00 %

## D Demolições

### DI Instalações

#### DIC Aquecimento, climatização e A.Q.S.

**DIC101** Ud Desmontagem de instalação de ar condicionado.
Desmontagem de instalação de ar condicionado com condutas, em habitação unifamiliar de 100 m² de superfície construída; com meios manuais, e carga manual para camião ou contentor.
Critérios considerados na determinação do preço da unidade de obra: O preço inclui o desmontagem dos acessórios e a obturação das condutas conectadas ao elemento.
Inclui: Desmontagem do elemento. Obturação das tubagens ligadas à instalação. Remoção e armazenamento do material desmontado. Limpeza dos restos da obra. Carga manual do material desmontado e restos da obra para camião ou contentor.
Critério de medição de projecto: Número de unidades previstas, segundo documentação gráfica de Projecto.
Critério de medição de obra: Será medido o número de unidades realmente desmontadas segundo especificações de Projecto.

| Código | Un | Descrição | Rendimento | Preço | Importância |
|---|---|---|---|---|---|
| mo103 | h | Ajudante de instalador de aquecimento. (mão de obra) | 9.675 | 418.91 | 4052.95 |
| mo113 | h | Operário não qualificado construção. (mão de obra) | 4.837 | 403.83 | 1953.33 |
| % | % | Custos directos complementares | 2 % | 6006.28 | 120.13 |
|  |  | Custos directos |  |  | 6126.41 |
