# Desmontagem de boca de incêndio em piso, de coluna seca

- Propriedade do ficheiro: CYPE INGENIEROS, S.A.
- Formato: FIEBDC-3/2002
- Âmbito geográfico: Cabo Verde
- Moeda: CVE
- Custos indirectos: 3.00 %
- IVA: 15.00 %

## D Demolições

### DI Instalações

#### DIO Contra incêndios

**DIO041** Ud Desmontagem de boca de incêndio em piso, de coluna seca.
Desmontagem de boca de incêndio de coluna seca com aro e porta, localizada em piso de edifício, com meios manuais e recuperação de material para localização posterior em outro local, sendo a ordem de execução do processo inversa à da sua instalação, sem deteriorar os elementos construtivos aos quais possa estar fixada, e carga manual para camião ou contentor.
Inclui: Desmontagem do elemento. Obturação das tubagens ligadas ao elemento. Classificação e etiquetagem. Armazenamento dos materiais a reutilizar. Carga manual do material a reutilizar para camião. Remoção e acumulação dos restos de obra. Limpeza dos restos da obra. Carga manual dos restos de obra para camião ou contentor.
Critério de medição de projecto: Número de unidades previstas, segundo documentação gráfica de Projecto.
Critério de medição de obra: Será medido o número de unidades realmente desmontadas segundo especificações de Projecto.

| Código | Un | Descrição | Rendimento | Preço | Importância |
|---|---|---|---|---|---|
| mo008 | h | Oficial de 1ª canalizador. (mão de obra) | 1.680 | 639.39 | 1074.18 |
| mo107 | h | Ajudante de canalizador. (mão de obra) | 1.680 | 398.19 | 668.96 |
| % | % | Custos directos complementares | 2 % | 1743.14 | 34.86 |
|  |  | Custos directos |  |  | 1778.00 |
