# Desmontagem de tubagem de aço galvanizado, de coluna seca

- Propriedade do ficheiro: CYPE INGENIEROS, S.A.
- Formato: FIEBDC-3/2002
- Âmbito geográfico: Cabo Verde
- Moeda: CVE
- Custos indirectos: 3.00 %
- IVA: 15.00 %

## D Demolições

### DI Instalações

#### DIO Contra incêndios

**DIO042** m Desmontagem de tubagem de aço galvanizado, de coluna seca.
Desmontagem de rede de distribuição de água para o abastecimento de coluna seca, formada por tubagem de aço, com meios manuais, sem deteriorar os elementos construtivos aos quais possa estar fixada, e carga manual para camião ou contentor.
Critérios considerados na determinação do preço da unidade de obra: O preço inclui o desmontagem dos acessórios e dos elementos de fixação.
Inclui: Desmontagem do elemento. Obturação das tubagens ligadas ao elemento. Remoção e armazenamento do material desmontado. Limpeza dos restos da obra. Carga manual do material desmontado e restos da obra para camião ou contentor.
Critério de medição de projecto: Comprimento medido segundo documentação gráfica de Projecto.
Critério de medição de obra: Será medido o comprimento realmente desmontado segundo especificações de Projecto.

| Código | Un | Descrição | Rendimento | Preço | Importância |
|---|---|---|---|---|---|
| mo008 | h | Oficial de 1ª canalizador. (mão de obra) | 0.140 | 639.39 | 89.51 |
| mo107 | h | Ajudante de canalizador. (mão de obra) | 0.140 | 398.19 | 55.75 |
| % | % | Custos directos complementares | 2 % | 145.26 | 2.91 |
|  |  | Custos directos |  |  | 148.17 |
