# Desmontagem de botoneira de alarme

- Propriedade do ficheiro: CYPE INGENIEROS, S.A.
- Formato: FIEBDC-3/2002
- Âmbito geográfico: Cabo Verde
- Moeda: CVE
- Custos indirectos: 3.00 %
- IVA: 15.00 %

## D Demolições

### DI Instalações

#### DIO Contra incêndios

**DIO201** Ud Desmontagem de botoneira de alarme.
Desmontagem de botoneira de alarme para a detecção de incêndios, com meios manuais, sem deteriorar os elementos construtivos aos quais possa estar fixado, e carga manual para camião ou contentor.
Inclui: Desmontagem do elemento. Remoção e armazenamento do material desmontado. Limpeza dos restos da obra. Carga manual do material desmontado e restos da obra para camião ou contentor.
Critério de medição de projecto: Número de unidades previstas, segundo documentação gráfica de Projecto.
Critério de medição de obra: Será medido o número de unidades realmente desmontadas segundo especificações de Projecto.

| Código | Un | Descrição | Rendimento | Preço | Importância |
|---|---|---|---|---|---|
| mo102 | h | Ajudante de electricista. (mão de obra) | 0.140 | 398.19 | 55.75 |
| % | % | Custos directos complementares | 2 % | 55.75 | 1.12 |
|  |  | Custos directos |  |  | 56.87 |
