# Remoção de película adesiva de envidraçado de fachada

- Propriedade do ficheiro: CYPE INGENIEROS, S.A.
- Formato: FIEBDC-3/2002
- Âmbito geográfico: Cabo Verde
- Moeda: CVE
- Custos indirectos: 3.00 %
- IVA: 15.00 %

## D Demolições

### DL Vãos

#### DLV Vidros

**DLV080** m² Remoção de película adesiva de envidraçado de fachada.
Remoção de película adesiva de envidraçado de fachada, com meios manuais através de espátula, posterior aplicação com pulverizador de líquido de limpeza à base de solução com agente de limpeza com 2% de água, impregnando o adesivo existente, eliminando-o com espátula uma vez amolecido, sem deteriorar a superfície suporte, e carga manual para camião ou contentor.
Inclui: Remoção do elemento. Aplicação do líquido de limpeza. Eliminação da camada de adesivo. Enxaguamento. Remoção e armazenamento do material removido. Limpeza dos restos da obra. Carga manual do material removido e restos da obra para camião ou contentor.
Critério de medição de projecto: Superfície medida segundo documentação gráfica de Projecto.
Critério de medição de obra: Medir-se-á a superfície realmente demolida segundo especificações de Projecto.

| Código | Un | Descrição | Rendimento | Preço | Importância |
|---|---|---|---|---|---|
| mt21lmc020a | l | Líquido de limpeza à base de solução com agente de limpeza com 2% de água, para aplicar com pulverizador, para a eliminação de adesivos sem provocar a sua dissolução. (material) | 0.150 | 25.67 | 3.85 |
| op00dec010 |  | Soprador. | 1.000 | 0.00 | 0.00 |
| op00pul010 |  | Pulverizador de mochila. | 1.000 | 0.00 | 0.00 |
| mo110 | h | Ajudante de vidraceiro. (mão de obra) | 0.192 | 427.52 | 82.08 |
| % | % | Custos directos complementares | 2 % | 85.93 | 1.72 |
|  |  | Custos directos |  |  | 87.65 |
