# Demolição completa de cobertura plana acessível, não ventilada

- Propriedade do ficheiro: CYPE INGENIEROS, S.A.
- Formato: FIEBDC-3/2002
- Âmbito geográfico: Cabo Verde
- Moeda: CVE
- Custos indirectos: 3.00 %
- IVA: 15.00 %

## D Demolições

### DQ Coberturas

#### DQA Planas

**DQA010** m² Demolição completa de cobertura plana acessível, não ventilada.
Demolição completa de cobertura plana acessível, não ventilada, com pavimento flutuante de lajeta filtrante; com martelo pneumático, sem afectar a estabilidade dos elementos constructivos contiguos, e carga manual para camião ou contentor.
Critérios considerados na determinação do preço da unidade de obra: O preço inclui a demolição de todas as camadas que compõem a cobertura, incluindo a camada de formação de pendentes e a demolição dos sumidouros.
Inclui: Demolição do elemento. Fragmentação do entulho em peças manejáveis. Remoção e acumulação de entulho. Limpeza dos restos da obra. Carga manual de entulho para camião ou contentor.
Critério de medição de projecto: Superfície medida segundo documentação gráfica de Projecto.
Critério de medição de obra: Medir-se-á a superfície realmente demolida segundo especificações de Projecto.

| Código | Un | Descrição | Rendimento | Preço | Importância |
|---|---|---|---|---|---|
| mq05mai030 | h | Martelo pneumático. (equipamento) | 0.116 | 442.53 | 51.33 |
| mq05pdm110 | h | Compressor portátil diesel média pressão 10 m³/min. (equipamento) | 0.116 | 750.57 | 87.07 |
| mo112 | h | Operário especializado construção. (mão de obra) | 0.141 | 393.22 | 55.44 |
| mo113 | h | Operário não qualificado construção. (mão de obra) | 1.070 | 386.89 | 413.97 |
| % | % | Custos directos complementares | 2 % | 607.81 | 12.16 |
|  |  | Custos directos |  |  | 619.97 |
