# Demolição de base de pavimento

- Propriedade do ficheiro: CYPE INGENIEROS, S.A.
- Formato: FIEBDC-3/2002
- Âmbito geográfico: Cabo Verde
- Moeda: CVE
- Custos indirectos: 3.00 %
- IVA: 15.00 %

## D Demolições

### DR Revestimentos

#### DRS Pavimentos

**DRS080** m² Demolição de base de pavimento.
Demolição de base de pavimento de soleira seca existente no interior do edifício, com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.096 | 442.53 | 42.48 |
| mq05pdm010a | h | Compressor portátil eléctrico 2 m³/min de caudal. (equipamento) | 0.048 | 413.25 | 19.84 |
| mo112 | h | Operário especializado construção. (mão de obra) | 0.117 | 393.22 | 46.01 |
| mo113 | h | Operário não qualificado construção. (mão de obra) | 0.191 | 386.89 | 73.90 |
| % | % | Custos directos complementares | 2 % | 182.23 | 3.64 |
|  |  | Custos directos |  |  | 185.87 |
