# Demolição de pavimento contínuo de betão

- Propriedade do ficheiro: CYPE INGENIEROS, S.A.
- Formato: FIEBDC-3/2002
- Âmbito geográfico: Cabo Verde
- Moeda: CVE
- Custos indirectos: 3.00 %
- IVA: 15.00 %

## D Demolições

### DR Revestimentos

#### DRS Pavimentos

**DRS070** m² Demolição de pavimento contínuo de betão.
Demolição de pavimento contínuo de betão simples de 10 cm de espessura, com martelo pneumático, sem deteriorar os elementos construtivos contíguos, e carga manual para camião ou contentor.
Critérios considerados na determinação do preço da unidade de obra: O preço não inclui a demolição da base suporte.
Inclui: Demolição do elemento. Fragmentação do entulho em peças manejáveis. Remoção e acumulação de entulho. Limpeza dos restos da obra. Carga manual de entulho para camião ou contentor.
Critério de medição de projecto: Superfície medida segundo documentação gráfica de Projecto.
Critério de medição de obra: Medir-se-á a superfície realmente demolida segundo especificações de Projecto.

| Código | Un | Descrição | Rendimento | Preço | Importância |
|---|---|---|---|---|---|
| mq05mai030 | h | Martelo pneumático. (equipamento) | 0.312 | 442.53 | 138.07 |
| mq05pdm010a | h | Compressor portátil eléctrico 2 m³/min de caudal. (equipamento) | 0.156 | 413.25 | 64.47 |
| mo112 | h | Operário especializado construção. (mão de obra) | 0.199 | 393.22 | 78.25 |
| mo113 | h | Operário não qualificado construção. (mão de obra) | 0.373 | 386.89 | 144.31 |
| % | % | Custos directos complementares | 2 % | 425.10 | 8.50 |
|  |  | Custos directos |  |  | 433.60 |
