# Remoção de grelha electrossoldada em vedação de terreno

- Propriedade do ficheiro: CYPE INGENIEROS, S.A.
- Formato: FIEBDC-3/2002
- Âmbito geográfico: Cabo Verde
- Moeda: CVE
- Custos indirectos: 3.00 %
- IVA: 15.00 %

## D Demolições

### DU Infra-estruturas no logradouro

#### DUV Vedações

**DUV060** m Remoção de grelha electrossoldada em vedação de terreno.
Remoção de grelha electrossoldada em vedação de terreno, com uma altura menor de 2 m, com meios manuais e equipamento de oxicorte, e carga manual para camião ou contentor.
Critérios considerados na determinação do preço da unidade de obra: O preço inclui o desmontagem dos acessórios e dos elementos de fixação, mas não inclui a demolição da fundação.
Inclui: Remoção do elemento. Fragmentação do entulho em peças manejáveis. Remoção e acumulação de entulho. Limpeza dos restos da obra. Carga manual do material removido e restos da obra para camião ou contentor.
Critério de medição de projecto: Comprimento medido segundo documentação gráfica de Projecto.
Critério de medição de obra: Será medido o comprimento realmente desmontado segundo especificações de Projecto.

| Código | Un | Descrição | Rendimento | Preço | Importância |
|---|---|---|---|---|---|
| mq08sol010 | h | Equipamento de oxicorte, com acetileno como combustível e oxigénio como comburente. (equipamento) | 0.116 | 799.38 | 92.73 |
| mo019 | h | Oficial de 1ª soldador. (mão de obra) | 0.142 | 635.34 | 90.22 |
| mo112 | h | Operário especializado construção. (mão de obra) | 0.213 | 393.22 | 83.76 |
| mo113 | h | Operário não qualificado construção. (mão de obra) | 0.427 | 386.89 | 165.20 |
| % | % | Custos directos complementares | 2 % | 431.91 | 8.64 |
|  |  | Custos directos |  |  | 440.55 |
