# Aço em madres metálicas

- Propriedade do ficheiro: CYPE INGENIEROS, S.A.
- Formato: FIEBDC-3/2002
- Âmbito geográfico: Cabo Verde
- Moeda: CVE
- Custos indirectos: 3.00 %
- IVA: 15.00 %

## E Estruturas

### EA Metálicas

#### EAT Estruturas para coberturas

**EAT030** kg Aço em madres metálicas.
Aço NP EN 10162 S235JRC, em madres metálicas formadas por peças simples de perfis enformados a frio das séries omega, L, U, C ou Z, acabamento galvanizado, fixadas às asnas com ligações aparafusadas em obra.
Critérios considerados na determinação do preço da unidade de obra: O preço inclui os parafusos, os cortes, os desperdícios, as peças especiais, os casquilhos e os elementos auxiliares de montagem, mas não inclui a chapa ou painel que actuará como cobertura.
Inclui: Marcação da disposição das madres sobre as asnas. Colocação das madres sobre as asnas. Aprume e nivelação definitivos. Execução das ligações aparafusadas.
Critério de medição de projecto: Peso nominal medido segundo documentação gráfica de Projecto.
Critério de medição de obra: Determinar-se-á, a partir do peso obtido em balança oficial das unidades chegadas à obra, o peso das unidades realmente executadas segundo especificações de Projecto.

| Código | Un | Descrição | Rendimento | Preço | Importância |
|---|---|---|---|---|---|
| mt07ali010a | kg | Aço NP EN 10162 S235JRC, para madre formada por peça simples, em perfis enformados a frio das séries omega, L, U, C ou Z, galvanizado, inclusive acessórios, parafusos e elementos de ancoragem. (material) | 1.000 | 285.28 | 285.28 |
| op00cor020 |  | Cortadora manual de metal, de disco. | 1.000 | 0.00 | 0.00 |
| mo047 | h | Oficial de 1ª montador de estruturas metálicas. (mão de obra) | 0.040 | 652.63 | 26.11 |
| mo094 | h | Ajudante de montador de estruturas metálicas. (mão de obra) | 0.023 | 418.14 | 9.62 |
| % | % | Custos directos complementares | 2 % | 321.01 | 6.42 |
|  |  | Custos directos |  |  | 327.43 |
