# Reparação de fenda em estrutura de alvenaria de tijolo cerâmico, com grampos metálicos

- Propriedade do ficheiro: CYPE INGENIEROS, S.A.
- Formato: FIEBDC-3/2002
- Âmbito geográfico: Cabo Verde
- Moeda: CVE
- Custos indirectos: 3.00 %
- IVA: 15.00 %

## E Estruturas

### EF Alvenarias

#### EFY Reparações

**EFY020** m Reparação de fenda em estrutura de alvenaria de tijolo cerâmico, com grampos metálicos.
Reparação de fenda em estrutura de alvenaria de tijolo cerâmico através de grampos de aço nervurado A400 NR, de 8 mm de diâmetro, colocados a cada 300 mm em furos previamente preenchidos com injecção de 3,5 kg/m de argamassa de resina epóxi e areia de sílica, de endurecimento rápido.
Inclui: Limpeza e preparação da zona a grampear. Implantação da posição dos grampos. Execução dos furos. Injecção da argamassa. Colocação com calços dos grampos. Remoção dos calços após o endurecimento da argamassa. Remoção e acumulação de entulho. Carga manual de entulho para camião ou contentor.
Critério de medição de projecto: Comprimento medido entre eixos, segundo documentação gráfica de Projecto.
Critério de medição de obra: Medir-se-á o comprimento realmente executado segundo especificações de Projecto.

| Código | Un | Descrição | Rendimento | Preço | Importância |
|---|---|---|---|---|---|
| mt09reh330 | kg | Argamassa de resina epóxi com areia de sílica, de endurecimento rápido, para enchimento de ancoragens. (material) | 3.500 | 651.89 | 2281.62 |
| mt07aco040e | kg | Aço em varões nervurados, A400 NR, fornecido em obra em varões sem elaborar, de vários diâmetros. (material) | 0.500 | 190.62 | 95.31 |
| mq06eim010 | h | Equipamento de injecção manual de argamassas fluidas e resinas. (equipamento) | 0.348 | 167.04 | 58.13 |
| mq06eim020 | Ud | Boca de injecção para equipamento de injecção manual de argamassas fluidas e resinas. (equipamento) | 3.333 | 49.89 | 166.28 |
| op00tal010 |  | Berbequim. | 1.000 | 0.00 | 0.00 |
| mo020 | h | Oficial de 1ª construção. (mão de obra) | 1.059 | 627.12 | 664.12 |
| mo113 | h | Operário não qualificado construção. (mão de obra) | 1.059 | 386.89 | 409.72 |
| % | % | Custos directos complementares | 2 % | 3675.18 | 73.50 |
|  |  | Custos directos |  |  | 3748.68 |
