# Revestimento realcalinizador e protector do betão armado contra a carbonatação

- Propriedade do ficheiro: CYPE INGENIEROS, S.A.
- Formato: FIEBDC-3/2002
- Âmbito geográfico: Cabo Verde
- Moeda: CVE
- Custos indirectos: 3.00 %
- IVA: 15.00 %

## E Estruturas

### EH Betão armado

#### EHO Protecções

**EHO060** m² Revestimento realcalinizador e protector do betão armado contra a carbonatação.
Aplicação manual de duas camadas de revestimento realcalinizador e protector, de 3 mm de espessura (rendimento: 3 kg/m² cada camada), para a redução da profundidade de carbonatação e posterior protecção do betão armado contra a carbonatação.
Inclui: Humedecimento e limpeza da superfície suporte. Aplicação do produto.
Critério de medição de projecto: Superfície medida segundo documentação gráfica de Projecto.
Critério de medição de obra: Medir-se-á a superfície realmente executada segundo especificações de Projecto.

| Código | Un | Descrição | Rendimento | Preço | Importância |
|---|---|---|---|---|---|
| mt09reh470b | kg | Revestimento realcalinizador e protector, composto por uma mistura de cimentos especiais, inertes de granulometria seleccionada e aditivos, sem dissolventes, permeável ao vapor de água e com resistência ao gelo, para a redução da profundidade de carbonatação e posterior protecção do betão armado contra a carbonatação. (material) | 6.000 | 369.28 | 2215.68 |
| mo020 | h | Oficial de 1ª construção. (mão de obra) | 0.247 | 627.12 | 154.90 |
| mo113 | h | Operário não qualificado construção. (mão de obra) | 0.247 | 386.89 | 95.56 |
| % | % | Custos directos complementares | 2 % | 2466.14 | 49.32 |
|  |  | Custos directos |  |  | 2515.46 |
