# Revestimento para a protecção do betão ou argamassa contra a carbonatação e ambientes agressivos

- Propriedade do ficheiro: CYPE INGENIEROS, S.A.
- Formato: FIEBDC-3/2002
- Âmbito geográfico: Cabo Verde
- Moeda: CVE
- Custos indirectos: 3.00 %
- IVA: 15.00 %

## E Estruturas

### EH Betão armado

#### EHO Protecções

**EHO200** m² Revestimento para a protecção do betão ou argamassa contra a carbonatação e ambientes agressivos.
Aplicação manual de duas demãos de revestimento rígido à base de resinas acrílicas em dispersão aquosa, cor branco, acabamento mate, textura lisa, (rendimento: 200 g/m² cada demão), para a protecção do betão ou argamassa contra a carbonatação e ambientes agressivos.
Inclui: Limpeza da superfície suporte. Aplicação do produto.
Critério de medição de projecto: Superfície medida segundo documentação gráfica de Projecto.
Critério de medição de obra: Medir-se-á a superfície realmente executada segundo especificações de Projecto.

| Código | Un | Descrição | Rendimento | Preço | Importância |
|---|---|---|---|---|---|
| mt27tsb010aa | kg | Revestimento rígido à base de resinas acrílicas em dispersão aquosa, cor branco, acabamento mate, textura lisa, impermeável ao dióxido de carbono e permeável ao vapor de água, para a protecção de betão ou argamassa, contra a carbonatação e ambientes agressivos contaminados, segundo NP EN 1504-2. (material) | 0.400 | 816.21 | 326.48 |
| mo020 | h | Oficial de 1ª construção. (mão de obra) | 0.212 | 627.12 | 132.95 |
| mo113 | h | Operário não qualificado construção. (mão de obra) | 0.212 | 386.89 | 82.02 |
| % | % | Custos directos complementares | 2 % | 541.45 | 10.83 |
|  |  | Custos directos |  |  | 552.28 |
