# Elemento de fixação

- Propriedade do ficheiro: CYPE INGENIEROS, S.A.
- Formato: FIEBDC-3/2002
- Âmbito geográfico: Cabo Verde
- Moeda: CVE
- Custos indirectos: 3.00 %
- IVA: 15.00 %

## E Estruturas

### EH Betão armado

#### EHW Ancoragens estruturais

**EHW024** Ud Elemento de fixação.
Varão roscado com porca e anilha de aço inoxidável A4-70, segundo NP EN ISO 3506-1, de 8 mm de diâmetro e 110 mm de comprimento.
Inclui: Inserção do elemento de fixação. Aplicação do par de aperto com chave dinamométrica.
Critério de medição de projecto: Número de unidades previstas, segundo documentação gráfica de Projecto.
Critério de medição de obra: Medir-se-á o número de unidades realmente executadas segundo especificações de Projecto.

| Código | Un | Descrição | Rendimento | Preço | Importância |
|---|---|---|---|---|---|
| mt26reh305wa | Ud | Ancoragem composta por varão roscado de aço inoxidável A4-70, segundo NP EN ISO 3506-1 de 8 mm de diâmetro, e 110 mm de comprimento, porca e anilha, para fixações sobre estruturas de betão. (material) | 1.000 | 498.10 | 498.10 |
| mo020 | h | Oficial de 1ª construção. (mão de obra) | 0.020 | 622.24 | 12.44 |
| mo112 | h | Operário especializado construção. (mão de obra) | 0.020 | 390.16 | 7.80 |
| % | % | Custos directos complementares | 2 % | 518.34 | 10.37 |
|  |  | Custos directos |  |  | 528.71 |
