# Ancoragem mecânica por aparafusamento, sobre o elemento de betão

- Propriedade do ficheiro: CYPE INGENIEROS, S.A.
- Formato: FIEBDC-3/2002
- Âmbito geográfico: Cabo Verde
- Moeda: CVE
- Custos indirectos: 3.00 %
- IVA: 15.00 %

## E Estruturas

### EH Betão armado

#### EHW Ancoragens estruturais

**EHW025** Ud Ancoragem mecânica por aparafusamento, sobre o elemento de betão.
Ancoragem mecânica tipo parafuso de cabeça hexagonal com anilha, com estrela interior de seis pontas para chave Torx, de aço galvanizado, 6x60 5/25, de 6 mm de diâmetro e 60 mm de comprimento, com duas opções de encastramento, aparafusada directamente na perfuração de 6 mm de diâmetro e 45 ou 65 mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi103b | Ud | Ancoragem mecânica tipo parafuso de cabeça hexagonal com anilha, com estrela interior de seis pontas para chave Torx, de aço galvanizado, 6x60 5/25, de 6 mm de diâmetro e 60 mm de comprimento, com duas opções de encastramento, para fixação sobre elementos de betão, fissurados ou não fissurados. (material) | 1.000 | 110.28 | 110.28 |
| op00tal010 |  | Berbequim. | 1.000 | 0.00 | 0.00 |
| mo020 | h | Oficial de 1ª construção. (mão de obra) | 0.085 | 622.24 | 52.89 |
| mo112 | h | Operário especializado construção. (mão de obra) | 0.085 | 390.16 | 33.16 |
| % | % | Custos directos complementares | 2 % | 196.33 | 3.93 |
|  |  | Custos directos |  |  | 200.26 |
