# Ancoragem mecânica por aparafusamento, sobre o elemento de betão

- Propriedade do ficheiro: CYPE INGENIEROS, S.A.
- Formato: FIEBDC-3/2002
- Âmbito geográfico: Cabo Verde
- Moeda: CVE
- Custos indirectos: 3.00 %
- IVA: 15.00 %

## E Estruturas

### EH Betão armado

#### EHW Ancoragens estruturais

**EHW025** Ud Ancoragem mecânica por aparafusamento, sobre o elemento de betão.
Ancoragem mecânica tipo parafuso de cabeça hexagonal com anilha, de aço galvanizado, 10x100 45/25/15, de 10 mm de diâmetro e 100 mm de comprimento, com três opções de encastramento, aparafusada directamente na perfuração de 10 mm de diâmetro e 65, 85 ou 95 mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi104ci | Ud | Ancoragem mecânica tipo parafuso de cabeça hexagonal com anilha, de aço galvanizado, 10x100 45/25/15, de 10 mm de diâmetro e 100 mm de comprimento, com três opções de encastramento, para fixação sobre elementos de betão, fissurados ou não fissurados. (material) | 1.000 | 550.61 | 550.61 |
| op00tal010 |  | Berbequim. | 1.000 | 0.00 | 0.00 |
| mo020 | h | Oficial de 1ª construção. (mão de obra) | 0.096 | 622.24 | 59.74 |
| mo112 | h | Operário especializado construção. (mão de obra) | 0.096 | 390.16 | 37.46 |
| % | % | Custos directos complementares | 2 % | 647.81 | 12.96 |
|  |  | Custos directos |  |  | 660.77 |
