# Colocação de injectores externos, em fissura de elemento de betão

- Propriedade do ficheiro: CYPE INGENIEROS, S.A.
- Formato: FIEBDC-3/2002
- Âmbito geográfico: Cabo Verde
- Moeda: CVE
- Custos indirectos: 3.00 %
- IVA: 15.00 %

## E Estruturas

### EH Betão armado

#### EHY Reparações

**EHY063** m Colocação de injectores externos, em fissura de elemento de betão.
Colocação de injectores externos, cada 30 cm, em fissura de elemento de betão, com adesivo tixotrópico de dois componentes à base de resina epóxi.
Critérios considerados na determinação do preço da unidade de obra: O preço não inclui a injecção da resina.
Inclui: Marcação. Fixação dos injectores. Remoção dos injectores.
Critério de medição de projecto: Comprimento medido segundo documentação gráfica de Projecto.
Critério de medição de obra: Medir-se-á o comprimento realmente executado segundo especificações de Projecto.

| Código | Un | Descrição | Rendimento | Preço | Importância |
|---|---|---|---|---|---|
| mt09reh121 | Ud | Tampão injector externo. (material) | 3.000 | 55.52 | 166.56 |
| mt09reh122 | Ud | Injector externo. (material) | 3.000 | 180.78 | 542.34 |
| mt09reh120a | kg | Adesivo tixotrópico de dois componentes à base de resina epóxi, para a correcta ligação entre o betão fresco e o betão endurecido ou para melhorar a aderência do betão endurecido e o aço, segundo NP EN 1504-7. (material) | 0.175 | 1500.57 | 262.60 |
| mo020 | h | Oficial de 1ª construção. (mão de obra) | 0.397 | 622.24 | 247.03 |
| mo112 | h | Operário especializado construção. (mão de obra) | 0.476 | 390.16 | 185.72 |
| % | % | Custos directos complementares | 2 % | 1404.25 | 28.09 |
|  |  | Custos directos |  |  | 1432.34 |
