# Reparação não estrutural de betão, com argamassa de presa rápida à base de cimento, modificada com polímeros

- Propriedade do ficheiro: CYPE INGENIEROS, S.A.
- Formato: FIEBDC-3/2002
- Âmbito geográfico: Cabo Verde
- Moeda: CVE
- Custos indirectos: 3.00 %
- IVA: 15.00 %

## E Estruturas

### EH Betão armado

#### EHY Reparações

**EHY029** m² Reparação não estrutural de betão, com argamassa de presa rápida à base de cimento, modificada com polímeros.
Aplicação manual de argamassa à base de cimento hidráulico, tixotrópica, de presa rápida (20 minutos) e retracção compensada, com resistência à compressão aos 28 dias maior de 40 N/mm², classe R2, tipo PCC, segundo NP EN 1504-3, Euroclasse F de reacção ao fogo, segundo NP EN 13501-1, composta de cimentos especiais, inertes seleccionados e resinas, em camada de 10 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09reh095a | kg | Argamassa à base de cimento hidráulico, tixotrópica, de presa rápida (20 minutos) e retracção compensada, com resistência à compressão aos 28 dias maior de 40 N/mm², classe R2, tipo PCC, segundo NP EN 1504-3, Euroclasse F de reacção ao fogo, segundo NP EN 13501-1, composta de cimentos especiais, inertes seleccionados e resinas, para reparação não estrutural do betão. (material) | 18.000 | 177.05 | 3186.90 |
| mo020 | h | Oficial de 1ª construção. (mão de obra) | 0.593 | 627.12 | 371.88 |
| mo113 | h | Operário não qualificado construção. (mão de obra) | 0.593 | 386.89 | 229.43 |
| % | % | Custos directos complementares | 2 % | 3788.21 | 75.76 |
|  |  | Custos directos |  |  | 3863.97 |
