# Injecção de resinas em fissuras, para reparação de estrutura em presença de água

- Propriedade do ficheiro: CYPE INGENIEROS, S.A.
- Formato: FIEBDC-3/2002
- Âmbito geográfico: Cabo Verde
- Moeda: CVE
- Custos indirectos: 3.00 %
- IVA: 15.00 %

## E Estruturas

### EH Betão armado

#### EHY Reparações

**EHY066** m Injecção de resinas em fissuras, para reparação de estrutura em presença de água.
Injecção em fissura com leitada fluida de dois componentes à base de resina de isocianato, sem dissolventes, (rendimento: 0,5 kg/m), aplicada através de equipamento de injecção a baixa pressão, para reparação estrutural em elemento de betão submergido ou em presença de água, sem necessidade de vedar previamente a fissura, que será vedada através do contacto da leitada com a água presente no elemento.
Critérios considerados na determinação do preço da unidade de obra: O preço não inclui a limpeza do interior da fissura nem a colocação dos injectores.
Inclui: Pré-mistura dos componentes da leitada. Ligação da mangueira com os injectores. Injecção mecânica da leitada. Desconexão da mangueira. Limpeza superficial.
Critério de medição de projecto: Comprimento medido segundo documentação gráfica de Projecto.
Critério de medição de obra: Medir-se-á o comprimento realmente executado segundo especificações de Projecto.

| Código | Un | Descrição | Rendimento | Preço | Importância |
|---|---|---|---|---|---|
| mt09reh135a | kg | Leitada fluida de dois componentes à base de resina de isocianato, sem dissolventes, como enchimento expansivo para injecção de fissuras com presença de água de mais de 1,0 mm de largura, temperatura de aplicação entre 5°C e 30°C, segundo NP EN 1504-5. (material) | 0.500 | 1553.00 | 776.50 |
| mq06eim010 | h | Equipamento de injecção manual de argamassas fluidas e resinas. (equipamento) | 0.128 | 167.04 | 21.38 |
| mo020 | h | Oficial de 1ª construção. (mão de obra) | 0.169 | 627.12 | 105.98 |
| mo112 | h | Operário especializado construção. (mão de obra) | 0.169 | 393.22 | 66.45 |
| % | % | Custos directos complementares | 2 % | 970.31 | 19.41 |
|  |  | Custos directos |  |  | 989.72 |
